# Transporte de residuos vegetales con camión

- Propiedad del archivo: CYPE INGENIEROS, S.A.
- Formato: FIEBDC-3/2002
- Ámbito geográfico: México
- Divisa: MXN
- Costes indirectos: 3.00 %
- Gastos generales: 13.00 %
- Beneficio industrial: 6.00 %
- IVA: 16.00 %

## G Gestión de residuos

### GV Gestión de residuos vegetales

#### GVA Transporte de residuos vegetales

**GVA020** m³ Transporte de residuos vegetales con camión.
Transporte con camión de residuos vegetales producidos durante los trabajos de limpieza de solares, poda y tala de árboles, a basurero específico, situado a 10 km de distancia.
Criterio de valoración económica: El precio incluye el tiempo de espera en obra durante las operaciones de carga, el viaje de ida, la descarga y el viaje de vuelta, pero no incluye la carga en obra.
Criterio de cuantificación de proyecto: Volumen teórico, estimado a partir del peso y la densidad aparente de los diferentes materiales que componen los residuos, según documentación gráfica de Proyecto.
Criterio de cuantificación de obra: Se medirá, incluyendo el esponjamiento, el volumen de residuos realmente transportado según especificaciones de Proyecto.

| Código | Ud | Descripción | Rendimiento | Precio | Importe |
|---|---|---|---|---|---|
| mq04cap020oa | h | Camión de transporte de 15 t con una capacidad de 12 m³ y 2 ejes. (maquinaria) | 0.071 | 1731.66 | 122.95 |
| % | % | Herramienta menor | 2 % | 122.95 | 2.46 |
|  |  | Costes directos |  |  | 125.41 |
