# Perfil para canto de peldaño, de aluminio

- Propiedad del archivo: CYPE INGENIEROS, S.A.
- Formato: FIEBDC-3/2002
- Ámbito geográfico: México
- Divisa: MXN
- Costes indirectos: 3.00 %
- Gastos generales: 13.00 %
- Beneficio industrial: 6.00 %
- IVA: 16.00 %

## H Remates y ayudas

### HD Perfiles decorativos

#### HDC Perfiles para esquinas

**HDC021** m Perfil para canto de peldaño, de aluminio.
Perfil autoadhesivo en L, para la protección de cantos de peldaños, de aluminio anodizado, con alas de 25x10 mm de longitud y 3 mm de espesor.
Incluye: Preparación de la superficie soporte. Replanteo. Corte y preparación. Colocación y fijación.
Criterio de cuantificación de proyecto: Longitud medida según documentación gráfica de Proyecto. No se ha incrementado la cuantificación por roturas y recortes, ya que en la descomposición se ha considerado un 5% más de piezas.
Criterio de cuantificación de obra: Se medirá la longitud realmente ejecutada según especificaciones de Proyecto.

| Código | Ud | Descripción | Rendimiento | Precio | Importe |
|---|---|---|---|---|---|
| mt18jpc120a | m | Perfil autoadhesivo en L, para la protección de cantos de peldaños, de aluminio anodizado, con alas de 25x10 mm de longitud y 3 mm de espesor. (material) | 1.050 | 131.46 | 138.03 |
| mo023 | h | Oficial colocador de pisos. (mano de obra) | 0.063 | 119.98 | 7.56 |
| % | % | Herramienta menor | 2 % | 145.59 | 2.91 |
|  |  | Costes directos |  |  | 148.50 |
