# Perfil autoadhesivo de transición entre pavimentos al mismo nivel, de aluminio

- Propiedad del archivo: CYPE INGENIEROS, S.A.
- Formato: FIEBDC-3/2002
- Ámbito geográfico: México
- Divisa: MXN
- Costes indirectos: 3.00 %
- Gastos generales: 13.00 %
- Beneficio industrial: 6.00 %
- IVA: 16.00 %

## H Remates y ayudas

### HD Perfiles decorativos

#### HDS Perfiles para juntas entre pavimentos

**HDS011** m Perfil autoadhesivo de transición entre pavimentos al mismo nivel, de aluminio.
Perfil autoadhesivo de transición entre pavimentos al mismo nivel, de aluminio anodizado, con superficie lisa, de 100 mm de anchura y 3 mm de altura.
Incluye: Preparación de la superficie soporte. Replanteo. Corte y preparación. Colocación y fijación.
Criterio de cuantificación de proyecto: Longitud medida según documentación gráfica de Proyecto. No se ha incrementado la cuantificación por roturas y recortes, ya que en la descomposición se ha considerado un 5% más de piezas.
Criterio de cuantificación de obra: Se medirá la longitud realmente ejecutada según especificaciones de Proyecto.

| Código | Ud | Descripción | Rendimiento | Precio | Importe |
|---|---|---|---|---|---|
| mt18jpc050hb | m | Perfil autoadhesivo de transición entre pavimentos al mismo nivel, de aluminio anodizado, con superficie lisa, de 100 mm de anchura y 3 mm de altura. (material) | 1.050 | 463.29 | 486.45 |
| mo023 | h | Oficial colocador de pisos. (mano de obra) | 0.063 | 119.98 | 7.56 |
| % | % | Herramienta menor | 2 % | 494.01 | 9.88 |
|  |  | Costes directos |  |  | 503.89 |
