# Recibido de plato de regadera

- Propiedad del archivo: CYPE INGENIEROS, S.A.
- Formato: FIEBDC-3/2002
- Ámbito geográfico: México
- Divisa: MXN
- Costes indirectos: 3.00 %
- Gastos generales: 13.00 %
- Beneficio industrial: 6.00 %
- IVA: 16.00 %

## H Remates y ayudas

### HE Recibidos

#### HEA Muebles sanitarios

**HEA010** Ud Recibido de plato de regadera.
Recibido de plato de regadera de cualquier medida, mediante formación de descanso de elevación con tabique de barro hueco sencillo, asentado con mortero de cemento, confeccionado en obra, dosificación 1:6.
Incluye: Replanteo. Apertura de rozas. Retacado con arena. Colocación y nivelación del plato de regadera. Protección con tablero aglomerado de madera. Limpieza y eliminación del material sobrante.
Criterio de cuantificación de proyecto: Número de unidades previstas, según documentación gráfica de Proyecto.
Criterio de cuantificación de obra: Se medirá el número de unidades realmente ejecutadas según especificaciones de Proyecto.

| Código | Ud | Descripción | Rendimiento | Precio | Importe |
|---|---|---|---|---|---|
| mt04lvc010a | Ud | Tabique de barro hueco sencillo, para revestir, 24x11,5x4 cm, densidad 780 kg/m³. (material) | 4.000 | 3.76 | 15.04 |
| mt08aaa010a | m³ | Agua. (material) | 0.006 | 22.64 | 0.14 |
| mt01arg005a | t | Arena de cantera, para mortero hecho en obra. (material) | 0.013 | 312.71 | 4.07 |
| mt08cem000f | kg | Cemento gris en sacos. (material) | 2.000 | 2.22 | 4.44 |
| mt01ara010a | m³ | Arena con granulometría de 0 a 5 mm de diámetro, limpia. (material) | 0.060 | 248.44 | 14.91 |
| mq06hor010 | h | Revolvedora de concreto eléctrica con una capacidad de amasado de 160 l. (maquinaria) | 0.006 | 53.42 | 0.32 |
| mo020 | h | Oficial albañil. (mano de obra) | 2.095 | 121.97 | 255.53 |
| mo113 | h | Cabo albañil. (mano de obra) | 2.176 | 71.46 | 155.50 |
| % | % | Herramienta menor | 2 % | 449.95 | 9.00 |
|  |  | Costes directos |  |  | 458.95 |
