# Recibido de tina

- Propiedad del archivo: CYPE INGENIEROS, S.A.
- Formato: FIEBDC-3/2002
- Ámbito geográfico: México
- Divisa: MXN
- Costes indirectos: 3.00 %
- Gastos generales: 13.00 %
- Beneficio industrial: 6.00 %
- IVA: 16.00 %

## H Remates y ayudas

### HE Recibidos

#### HEA Muebles sanitarios

**HEA020** Ud Recibido de tina.
Recibido de tina de longitud superior a 1 m y formación de faldón con tabique de barro hueco sencillo, asentado con mortero de cemento, confeccionado en obra, dosificación 1:6.
Incluye: Replanteo. Apertura de rozas. Retacado con arena. Colocación y nivelación de la tina. Ejecución del faldón. Protección con tablero aglomerado de madera. Limpieza y eliminación del material sobrante.
Criterio de cuantificación de proyecto: Número de unidades previstas, según documentación gráfica de Proyecto.
Criterio de cuantificación de obra: Se medirá el número de unidades realmente ejecutadas según especificaciones de Proyecto.

| Código | Ud | Descripción | Rendimiento | Precio | Importe |
|---|---|---|---|---|---|
| mt04lvc010a | Ud | Tabique de barro hueco sencillo, para revestir, 24x11,5x4 cm, densidad 780 kg/m³. (material) | 30.000 | 3.76 | 112.80 |
| mt08aaa010a | m³ | Agua. (material) | 0.008 | 22.64 | 0.18 |
| mt01arg005a | t | Arena de cantera, para mortero hecho en obra. (material) | 0.026 | 312.71 | 8.13 |
| mt08cem000f | kg | Cemento gris en sacos. (material) | 3.975 | 2.22 | 8.82 |
| mt01ara010a | m³ | Arena con granulometría de 0 a 5 mm de diámetro, limpia. (material) | 0.200 | 248.44 | 49.69 |
| mq06hor010 | h | Revolvedora de concreto eléctrica con una capacidad de amasado de 160 l. (maquinaria) | 0.011 | 53.42 | 0.59 |
| mo020 | h | Oficial albañil. (mano de obra) | 2.524 | 121.97 | 307.85 |
| mo113 | h | Cabo albañil. (mano de obra) | 2.584 | 71.46 | 184.65 |
| % | % | Herramienta menor | 2 % | 672.71 | 13.45 |
|  |  | Costes directos |  |  | 686.16 |
