# Sellado de junta en ambientes húmedos

- Propiedad del archivo: CYPE INGENIEROS, S.A.
- Formato: FIEBDC-3/2002
- Ámbito geográfico: México
- Divisa: MXN
- Costes indirectos: 3.00 %
- Gastos generales: 13.00 %
- Beneficio industrial: 6.00 %
- IVA: 16.00 %

## H Remates y ayudas

### HS Sellados

#### HSH Locales húmedos

**HSH010** m Sellado de junta en ambientes húmedos.
Sellado de junta en ambientes húmedos, en muebles sanitarios, de 10 mm de anchura y 10 mm de profundidad, con silicona acética monocomponente, antimoho, color blanco.
Incluye: Preparación y limpieza de la junta. Sellado. Remates. Limpieza final.
Criterio de cuantificación de proyecto: Longitud medida según documentación gráfica de Proyecto.
Criterio de cuantificación de obra: Se medirá la longitud realmente ejecutada según especificaciones de Proyecto.

| Código | Ud | Descripción | Rendimiento | Precio | Importe |
|---|---|---|---|---|---|
| mt15sja025a | Ud | Cartucho de silicona acética monocomponente, antimoho, color blanco, de 310 ml. (material) | 0.333 | 218.94 | 72.91 |
| mo113 | h | Cabo albañil. (mano de obra) | 0.076 | 71.46 | 5.43 |
| % | % | Herramienta menor | 2 % | 78.34 | 1.57 |
|  |  | Costes directos |  |  | 79.91 |
