# Apertura de rozas

- Propiedad del archivo: CYPE INGENIEROS, S.A.
- Formato: FIEBDC-3/2002
- Ámbito geográfico: México
- Divisa: MXN
- Costes indirectos: 3.00 %
- Gastos generales: 13.00 %
- Beneficio industrial: 6.00 %
- IVA: 16.00 %

## H Remates y ayudas

### HY Ayudas de albañilería

#### HYO Para oficios

**HYO010** m Apertura de rozas.
Apertura de rozas en mampostería de muro divisorio hueco, con medios manuales sin afectar a la estabilidad del elemento constructivo.
Incluye: Preparación de la zona de trabajo. Protección de los elementos del entorno. Replanteo. Ejecución manual de la roza. Retirada y acopio de escombros. Limpieza de los restos de obra. Carga de escombros sobre camión o contenedor.
Criterio de cuantificación de proyecto: Longitud medida según documentación gráfica de Proyecto.
Criterio de cuantificación de obra: Se medirá la longitud realmente ejecutada según especificaciones de Proyecto.

| Código | Ud | Descripción | Rendimiento | Precio | Importe |
|---|---|---|---|---|---|
| mq06hor010 | h | Revolvedora de concreto eléctrica con una capacidad de amasado de 160 l. (maquinaria) | 0.005 | 53.42 | 0.27 |
| mo113 | h | Cabo albañil. (mano de obra) | 0.227 | 71.46 | 16.22 |
| % | % | Herramienta menor | 2 % | 16.49 | 0.33 |
|  |  | Costes directos |  |  | 16.82 |
