# Derivador

- Propiedad del archivo: CYPE INGENIEROS, S.A.
- Formato: FIEBDC-3/2002
- Ámbito geográfico: México
- Divisa: MXN
- Costes indirectos: 3.00 %
- Gastos generales: 13.00 %
- Beneficio industrial: 6.00 %
- IVA: 16.00 %

## I Instalaciones

### IA Audiovisuales

#### IAA Red de cables coaxiales

**IAA110** Ud Derivador.
Derivador de 5-2400 MHz, de 2 ramales y 12 dB de pérdida de ramal, con conectores tipo "F".
Incluye: Colocación del derivador. Conexionado y comprobación de su correcto funcionamiento.
Criterio de cuantificación de proyecto: Número de unidades previstas, según documentación gráfica de Proyecto.
Criterio de cuantificación de obra: Se medirá el número de unidades realmente ejecutadas según especificaciones de Proyecto.

| Código | Ud | Descripción | Rendimiento | Precio | Importe |
|---|---|---|---|---|---|
| mt40ede008aa | Ud | Derivador de 5-2400 MHz, de 2 ramales y 12 dB de pérdida de ramal, con conectores tipo "F". (material) | 1.000 | 187.62 | 187.62 |
| mo001 | h | Oficial instalador de telecomunicaciones. (mano de obra) | 0.126 | 125.33 | 15.79 |
| mo056 | h | Ayudante instalador de telecomunicaciones. (mano de obra) | 0.126 | 74.12 | 9.34 |
| % | % | Herramienta menor | 2 % | 212.75 | 4.26 |
|  |  | Costes directos |  |  | 217.01 |
