# Atenuador

- Propiedad del archivo: CYPE INGENIEROS, S.A.
- Formato: FIEBDC-3/2002
- Ámbito geográfico: México
- Divisa: MXN
- Costes indirectos: 3.00 %
- Gastos generales: 13.00 %
- Beneficio industrial: 6.00 %
- IVA: 16.00 %

## I Instalaciones

### IA Audiovisuales

#### IAA Red de cables coaxiales

**IAA118** Ud Atenuador.
Atenuador regulable entre 0 y 20 dB, de zamak, para banda de frecuencias de 47 a 862 MHz, con conector de entrada macho y conector de salida hembra, tipo "IEC", de 9,5 mm de diámetro, con paso de corriente continua.
Incluye: Colocación. Conexionado y comprobación de su correcto funcionamiento.
Criterio de cuantificación de proyecto: Número de unidades previstas, según documentación gráfica de Proyecto.
Criterio de cuantificación de obra: Se medirá el número de unidades realmente ejecutadas según especificaciones de Proyecto.

| Código | Ud | Descripción | Rendimiento | Precio | Importe |
|---|---|---|---|---|---|
| mt40irt032a | Ud | Atenuador regulable entre 0 y 20 dB, de zamak, para banda de frecuencias de 47 a 862 MHz, con conector de entrada macho y conector de salida hembra, tipo "IEC", de 9,5 mm de diámetro, con paso de corriente continua. (material) | 1.000 | 553.11 | 553.11 |
| mo001 | h | Oficial instalador de telecomunicaciones. (mano de obra) | 0.063 | 125.33 | 7.90 |
| mo056 | h | Ayudante instalador de telecomunicaciones. (mano de obra) | 0.063 | 74.12 | 4.67 |
| % | % | Herramienta menor | 2 % | 565.68 | 11.31 |
|  |  | Costes directos |  |  | 576.99 |
