# Hogar

- Propiedad del archivo: CYPE INGENIEROS, S.A.
- Formato: FIEBDC-3/2002
- Ámbito geográfico: México
- Divisa: MXN
- Costes indirectos: 3.00 %
- Gastos generales: 13.00 %
- Beneficio industrial: 6.00 %
- IVA: 16.00 %

## I Instalaciones

### IC Calefacción, refrigeración, climatización y agua caliente sanitaria

#### ICH Chimeneas, hogares, cocinas, cassettes insertables y estufas

**ICH020** Ud Hogar.
Hogar cerrado a leña, de carga frontal, potencia 11,6 kW (9.946 kcal/h), color gris satinado, de fundición, con cajón recoge cenizas, puerta de fundición con cristal vitrocerámico resistente hasta temperaturas de 800°C, entrada de aire regulable y sistema de regulación de salida de humos. Incluso accesorios de conexión al ducto de evacuación de los productos de la combustión, sin incluir este ducto. Totalmente montado y conexionado.
Incluye: Replanteo del hogar. Presentación de los elementos. Montaje del hogar y sus accesorios. Conexión al ducto de evacuación.
Criterio de cuantificación de proyecto: Número de unidades previstas, según documentación gráfica de Proyecto.
Criterio de cuantificación de obra: Se medirá el número de unidades realmente ejecutadas según especificaciones de Proyecto.

| Código | Ud | Descripción | Rendimiento | Precio | Importe |
|---|---|---|---|---|---|
| mt38chf020h | Ud | Hogar cerrado a leña, de carga frontal, potencia 11,6 kW (9.946 kcal/h), color gris satinado, de fundición, con cajón recoge cenizas, puerta de fundición con cristal vitrocerámico resistente hasta temperaturas de 800°C, entrada de aire regulable y sistema de regulación de salida de humos. (material) | 1.000 | 29524.35 | 29524.35 |
| mt38www010 | Ud | Material auxiliar para instalaciones de calefacción. (material) | 1.000 | 49.78 | 49.78 |
| mo004 | h | Oficial calefactor. (mano de obra) | 0.631 | 123.28 | 77.79 |
| mo103 | h | Ayudante calefactor. (mano de obra) | 0.631 | 72.91 | 46.01 |
| % | % | Herramienta menor | 2 % | 29697.93 | 593.96 |
|  |  | Costes directos |  |  | 30291.89 |
