# Sistema de calefacción por suelo radiante eléctrico, en seco

- Propiedad del archivo: CYPE INGENIEROS, S.A.
- Formato: FIEBDC-3/2002
- Ámbito geográfico: México
- Divisa: MXN
- Costes indirectos: 3.00 %
- Gastos generales: 13.00 %
- Beneficio industrial: 6.00 %
- IVA: 16.00 %

## I Instalaciones

### IC Calefacción, refrigeración, climatización y agua caliente sanitaria

#### ICM Emisores eléctricos para calefacción

**ICM055** m² Sistema de calefacción por suelo radiante eléctrico, en seco.
Sistema de calefacción por suelo radiante eléctrico, compuesto por lámina autoadhesiva de polipropileno, suministrada en rollos de 12,5x0,98 m y 5,5 mm de espesor, adherida al soporte, y cable calefactor eléctrico, con una potencia de 80 W/m², para recubrir con un contrapiso en capa fina y un piso de piedra natural o de baldosas cerámicas (no incluidos en este precio).
Incluye: Limpieza y preparación de la superficie soporte. Colocación y fijación de la lámina de desolidarización. Colocación del cable calefactor sobre la lámina de desolidarización. Conexionado y comprobación de su correcto funcionamiento.
Criterio de cuantificación de proyecto: Superficie útil, medida según documentación gráfica de Proyecto.
Criterio de cuantificación de obra: Se medirá la superficie realmente ejecutada según especificaciones de Proyecto.

| Código | Ud | Descripción | Rendimiento | Precio | Importe |
|---|---|---|---|---|---|
| mt38sch085f | m² | Lámina autoadhesiva de polipropileno, suministrada en rollos de 12,5x0,98 m y 5,5 mm de espesor, de estructura nodular en su cara superior y revestida de geotextil no tejido autoadhesivo en su cara inferior, para soporte del cable calefactor eléctrico, con funciones de desolidarización y equilibrio de la presión de vapor, suministrada en rollos de 12,5x0,98 m y 5,5 mm de espesor. (material) | 1.000 | 912.06 | 912.06 |
| mt38sch400aab | Ud | Bobina de cable calefactor eléctrico, con una potencia de 80 W/m², para calefacción de 0,4 m² con una potencia total de 30 W, una longitud total de 4 m y una longitud de cable frío de 4 m, para instalación sobre lámina de desolidarización, con pieza de conexión en un extremo. (material) | 2.500 | 3548.88 | 8872.20 |
| mo004 | h | Oficial calefactor. (mano de obra) | 0.252 | 130.84 | 32.97 |
| mo103 | h | Ayudante calefactor. (mano de obra) | 0.252 | 77.37 | 19.50 |
| % | % | Herramienta menor | 2 % | 9836.73 | 196.73 |
|  |  | Costes directos |  |  | 10033.46 |
