# Sistema adicional de alimentación con elevación vertical, para caldera de biomasa

- Propiedad del archivo: CYPE INGENIEROS, S.A.
- Formato: FIEBDC-3/2002
- Ámbito geográfico: México
- Divisa: MXN
- Costes indirectos: 3.00 %
- Gastos generales: 13.00 %
- Beneficio industrial: 6.00 %
- IVA: 16.00 %

## I Instalaciones

### IC Calefacción, refrigeración, climatización y agua caliente sanitaria

#### ICQ Calderas de biomasa

**ICQ035** Ud Sistema adicional de alimentación con elevación vertical, para caldera de biomasa.
Sistema adicional de alimentación con elevación vertical y doble tramo horizontal formado por kit básico para accionamiento de los transportadores helicoidales sinfín, cuadro eléctrico, transportadores helicoidales sinfín formados por tubo 220 mm de diámetro y tornillos sinfín sin eje de 180 mm de diámetro, uno de ellos horizontal inferior de 4 m de longitud, otro vertical de 7 m de altura y otro horizontal superior de 2 m de longitud. Incluso accesorios para la conexión con el sistema de extracción del silo y con la caldera. Totalmente montado, conexionado y probado.
Incluye: Replanteo. Conexionado de los elementos a la red.
Criterio de cuantificación de proyecto: Número de unidades previstas, según documentación gráfica de Proyecto.
Criterio de cuantificación de obra: Se medirá el número de unidades realmente ejecutadas según especificaciones de Proyecto.

| Código | Ud | Descripción | Rendimiento | Precio | Importe |
|---|---|---|---|---|---|
| mt38cbh196a | Ud | Kit básico para accionamiento de los transportadores helicoidales sinfín, formado por 3 motores de 1,5 kW cada uno, tornillo sinfín sin eje de 180 mm de diámetro y tubo de 220 mm de diámetro, interruptores final de carrera y pieza de conexión para el sistema de descarga y piezas de transición entre transportadores helicoidales sinfín, para sistema adicional de alimentación con elevación vertical y doble tramo horizontal. (material) | 1.000 | 199855.83 | 199855.83 |
| mt38cbh215b | Ud | Transportador helicoidal sinfín de 1 m de longitud, formado por tubo de 220 mm de diámetro y tornillo sinfín de 180 mm de diámetro. (material) | 5.000 | 9415.17 | 47075.85 |
| mt38cbh215c | Ud | Transportador helicoidal sinfín de 1,5 m de longitud, formado por tubo de 220 mm de diámetro y tornillo sinfín de 180 mm de diámetro. (material) | 4.000 | 10685.93 | 42743.72 |
| mt38cbh072a | Ud | Tubo de conexión, para sistema de alimentación de caldera de biomasa. (material) | 1.000 | 2339.35 | 2339.35 |
| mt38cbh074b | Ud | Conexión de tubo de 195 mm de diámetro, para sistema de alimentación de caldera de biomasa. (material) | 3.000 | 2339.35 | 7018.05 |
| mt38cbh071c | Ud | Brida para conexión de tubo vertical de 195 mm de diámetro, para sistema de alimentación de caldera de biomasa. (material) | 2.000 | 2079.42 | 4158.84 |
| mt38cbh073b | m | Tubo de 195 mm de diámetro, para sistema de alimentación de caldera de biomasa. (material) | 2.000 | 3148.02 | 6296.04 |
| mt38cbh025c | Ud | Cuadro eléctrico para 3 motores. (material) | 1.000 | 57097.54 | 57097.54 |
| mo004 | h | Oficial calefactor. (mano de obra) | 24.613 | 130.84 | 3220.36 |
| mo103 | h | Ayudante calefactor. (mano de obra) | 24.613 | 77.37 | 1904.31 |
| % | % | Herramienta menor | 2 % | 371709.89 | 7434.20 |
|  |  | Costes directos |  |  | 379144.09 |
