# Contacto magnético vía radio

- Propiedad del archivo: CYPE INGENIEROS, S.A.
- Formato: FIEBDC-3/2002
- Ámbito geográfico: México
- Divisa: MXN
- Costes indirectos: 3.00 %
- Gastos generales: 13.00 %
- Beneficio industrial: 6.00 %
- IVA: 16.00 %

## I Instalaciones

### ID Seguridad

#### IDR Centrales de intrusión vía radio

**IDR060** Ud Contacto magnético vía radio.
Contacto magnético con comunicación vía radio, con batería de litio de 3 V. Instalación en puerta o en ventana. Incluso elementos de fijación.
Incluye: Replanteo. Fijación a la superficie soporte. Montaje, conexionado y comprobación de su correcto funcionamiento.
Criterio de cuantificación de proyecto: Número de unidades previstas, según documentación gráfica de Proyecto.
Criterio de cuantificación de obra: Se medirá el número de unidades realmente ejecutadas según especificaciones de Proyecto.

| Código | Ud | Descripción | Rendimiento | Precio | Importe |
|---|---|---|---|---|---|
| mt41ing260a | Ud | Contacto magnético con comunicación vía radio, con batería de litio de 3 V, para instalar en puertas y ventanas. Incluso elementos de fijación. (material) | 1.000 | 2126.23 | 2126.23 |
| mo006 | h | Oficial instalador de redes y equipos de detección y seguridad. (mano de obra) | 0.252 | 125.33 | 31.58 |
| mo105 | h | Ayudante instalador de redes y equipos de detección y seguridad. (mano de obra) | 0.252 | 74.12 | 18.68 |
| % | % | Herramienta menor | 2 % | 2176.49 | 43.53 |
|  |  | Costes directos |  |  | 2220.02 |
