# Módulo solar fotovoltaico integrado en antepecho

- Propiedad del archivo: CYPE INGENIEROS, S.A.
- Formato: FIEBDC-3/2002
- Ámbito geográfico: México
- Divisa: MXN
- Costes indirectos: 3.00 %
- Gastos generales: 13.00 %
- Beneficio industrial: 6.00 %
- IVA: 16.00 %

## I Instalaciones

### IE Eléctricas

#### IEF Solar fotovoltaica

**IEF210** Ud Módulo solar fotovoltaico integrado en antepecho.
Módulo solar fotovoltaico de células de silicio monocristalino, potencia máxima (Wp) 65 W, tensión a máxima potencia (Vmp) 6,91 V, intensidad a máxima potencia (Imp) 9,45 A, tensión en circuito abierto (Voc) 8,14 V, intensidad de cortocircuito (Isc) 9,92 A, eficiencia 15,56%, 12 células de 156x156 mm, vidrio exterior templado de 6 mm de espesor, capa adhesiva de butiral de polivinilo (PVB), capa posterior de vidrio templado de 6 mm de espesor, temperatura de trabajo -40°C hasta 85°C, dimensiones 700x600x14 mm, resistencia a la carga del viento 245 kg/m², resistencia a la carga de la nieve 551 kg/m², peso 13,94 kg, con caja de conexiones con diodos, cables polarizados de 4 mm² de sección y 900 mm de longitud y conectores MC4. Instalación en antepecho. Incluso accesorios de montaje y material de conexionado eléctrico.
Criterio de valoración económica: El precio no incluye la estructura soporte.
Incluye: Montaje, conexionado y comprobación de su correcto funcionamiento.
Criterio de cuantificación de proyecto: Número de unidades previstas, según documentación gráfica de Proyecto.
Criterio de cuantificación de obra: Se medirá el número de unidades realmente ejecutadas según especificaciones de Proyecto.

| Código | Ud | Descripción | Rendimiento | Precio | Importe |
|---|---|---|---|---|---|
| mt35sol210aa | Ud | Módulo solar fotovoltaico de células de silicio monocristalino, para integración en antepecho, potencia máxima (Wp) 65 W, tensión a máxima potencia (Vmp) 6,91 V, intensidad a máxima potencia (Imp) 9,45 A, tensión en circuito abierto (Voc) 8,14 V, intensidad de cortocircuito (Isc) 9,92 A, eficiencia 15,56%, 12 células de 156x156 mm, vidrio exterior templado de 6 mm de espesor, capa adhesiva de butiral de polivinilo (PVB), capa posterior de vidrio templado de 6 mm de espesor, temperatura de trabajo -40°C hasta 85°C, dimensiones 700x600x14 mm, resistencia a la carga del viento 245 kg/m², resistencia a la carga de la nieve 551 kg/m², peso 13,94 kg, con caja de conexiones con diodos, cables polarizados de 4 mm² de sección y 900 mm de longitud y conectores MC4. (material) | 1.000 | 5135.99 | 5135.99 |
| mo003 | h | Oficial electricista. (mano de obra) | 0.202 | 125.33 | 25.32 |
| mo102 | h | Ayudante electricista. (mano de obra) | 0.202 | 74.12 | 14.97 |
| % | % | Herramienta menor | 2 % | 5176.28 | 103.53 |
|  |  | Costes directos |  |  | 5279.81 |
