# Red de equipotencialidad

- Propiedad del archivo: CYPE INGENIEROS, S.A.
- Formato: FIEBDC-3/2002
- Ámbito geográfico: México
- Divisa: MXN
- Costes indirectos: 3.00 %
- Gastos generales: 13.00 %
- Beneficio industrial: 6.00 %
- IVA: 16.00 %

## I Instalaciones

### IE Eléctricas

#### IEP Puesta a tierra

**IEP030** Ud Red de equipotencialidad.
Red de equipotencialidad en cuarto húmedo mediante conductor rígido de cobre de 4 mm² de sección, conectando a tierra todas las canalizaciones metálicas existentes y todos los elementos conductores que resulten accesibles mediante abrazaderas de latón. Incluso cajas de empalmes y regletas. Totalmente montada, conexionada y probada.
Incluye: Replanteo. Conexionado del electrodo y la línea de enlace. Montaje del punto de puesta a tierra. Trazo de la línea principal de tierra. Sujeción. Trazo de ramales de tierra. Conexionado de los ramales. Conexión a masa de la red.
Criterio de cuantificación de proyecto: Número de unidades previstas, según documentación gráfica de Proyecto.
Criterio de cuantificación de obra: Se medirá el número de unidades realmente ejecutadas según especificaciones de Proyecto.

| Código | Ud | Descripción | Rendimiento | Precio | Importe |
|---|---|---|---|---|---|
| mt35ttc020c | m | Conductor rígido unipolar de cobre, aislado, 750 V y 4 mm² de sección, para red equipotencial. (material) | 7.000 | 14.52 | 101.64 |
| mt35ttc030 | Ud | Abrazadera de latón. (material) | 5.000 | 41.47 | 207.35 |
| mt35www020 | Ud | Material auxiliar para instalaciones de toma de tierra. (material) | 0.250 | 34.06 | 8.52 |
| mo003 | h | Oficial electricista. (mano de obra) | 1.010 | 125.33 | 126.58 |
| mo102 | h | Ayudante electricista. (mano de obra) | 1.010 | 74.12 | 74.86 |
| % | % | Herramienta menor | 2 % | 518.95 | 10.38 |
|  |  | Costes directos |  |  | 529.33 |
