# Registro

- Propiedad del archivo: CYPE INGENIEROS, S.A.
- Formato: FIEBDC-3/2002
- Ámbito geográfico: México
- Divisa: MXN
- Costes indirectos: 3.00 %
- Gastos generales: 13.00 %
- Beneficio industrial: 6.00 %
- IVA: 16.00 %

## I Instalaciones

### IF Plomería

#### IFW Elementos

**IFW070** Ud Registro.
Formación de registro enterrada, de dimensiones interiores 100x100x150 cm, construida con mampostería de tabique de barro perforado, de 1/2 pie de espesor, asentado con mortero de cemento, confeccionado en obra, dosificación 1:6, sobre solera de concreto simple f'c=30 MPa (300 kg/cm²), clasificación de exposición D, tamaño máximo del agregado 20 mm, revenimiento de 5 a 10 cm de 15 cm de espesor, enfoscada y bruñida interiormente con mortero de cemento, confeccionado en obra, con aditivo hidrófugo, dosificación 1:3 formando aristas y esquinas a media caña, cerrada superiormente con tapa prefabricada de concreto reforzado, para alojamiento de la válvula. Incluso mortero para sellado de juntas.
Criterio de valoración económica: El precio no incluye la válvula, la excavación ni el relleno del trasdós.
Incluye: Replanteo. Colado y compactación del concreto en formación de solera. Formación de la obra de mampostería con muros divisorios, previamente humedecidos, colocados con mortero. Aplanado grueso y bruñido con mortero, redondeando los ángulos del fondo y de las paredes interiores de la registro. Conexionado de los tubos a la registro. Colocación de la tapa.
Criterio de cuantificación de proyecto: Número de unidades previstas, según documentación gráfica de Proyecto.
Criterio de cuantificación de obra: Se medirá el número de unidades realmente ejecutadas según especificaciones de Proyecto.

| Código | Ud | Descripción | Rendimiento | Precio | Importe |
|---|---|---|---|---|---|
| mt10hmf071Ce | m³ | Concreto simple f'c=30 MPa (300 kg/cm²), clasificación de exposición D, tamaño máximo del agregado 20 mm, revenimiento nominal del concreto fresco de 5 a 10 mm, premezclado, según RCDF NTC Diseño y Construcción de Estructuras de Concreto (2004). (material) | 0.329 | 1844.42 | 606.81 |
| mt04lpv010a | Ud | Tabique de barro perforado (panal), para revestir, 24x11,5x9 cm, densidad 780 kg/m³. (material) | 238.000 | 6.39 | 1520.82 |
| mt08aaa010a | m³ | Agua. (material) | 0.037 | 22.64 | 0.84 |
| mt01arg005a | t | Arena de cantera, para mortero hecho en obra. (material) | 0.285 | 312.71 | 89.12 |
| mt08cem000f | kg | Cemento gris en sacos. (material) | 67.064 | 2.22 | 148.88 |
| mt08adt010 | kg | Aditivo hidrófugo para impermeabilización de morteros u concretos. (material) | 0.945 | 18.11 | 17.11 |
| mt11arf010g | Ud | Tapa de concreto reforzado prefabricada, 118x118x15 cm. (material) | 1.000 | 1815.50 | 1815.50 |
| mq06hor010 | h | Revolvedora de concreto eléctrica con una capacidad de amasado de 160 l. (maquinaria) | 0.129 | 53.42 | 6.89 |
| au00auh040 |  | Vibrador de concreto, eléctrico. | 1.000 | 0.00 | 0.00 |
| mo020 | h | Oficial albañil. (mano de obra) | 3.357 | 121.97 | 409.45 |
| mo113 | h | Cabo albañil. (mano de obra) | 4.236 | 71.46 | 302.70 |
| % | % | Herramienta menor | 2 % | 4918.12 | 98.36 |
|  |  | Costes directos |  |  | 5016.48 |
