# Caseta para batería de cilindros de gases licuados del petróleo (GLP)

- Propiedad del archivo: CYPE INGENIEROS, S.A.
- Formato: FIEBDC-3/2002
- Ámbito geográfico: México
- Divisa: MXN
- Costes indirectos: 3.00 %
- Gastos generales: 13.00 %
- Beneficio industrial: 6.00 %
- IVA: 16.00 %

## I Instalaciones

### IG Gases combustibles

#### IGW Elementos

**IGW100** Ud Caseta para batería de cilindros de gases licuados del petróleo (GLP).
Caseta de lámina de acero galvanizado para almacenamiento de batería de 6 cilindros (3 de servicio y 3 de reserva), de 35 kg de capacidad unitaria de gases licuados del petróleo (GLP).
Incluye: Replanteo. Colocación de la caseta.
Criterio de cuantificación de proyecto: Número de unidades previstas, según documentación gráfica de Proyecto.
Criterio de cuantificación de obra: Se medirá el número de unidades realmente ejecutadas según especificaciones de Proyecto.

| Código | Ud | Descripción | Rendimiento | Precio | Importe |
|---|---|---|---|---|---|
| mt43bbg060b | Ud | Caseta de lámina de acero galvanizado, de 2500x500x1600 mm, con puerta y rejillas de ventilación, para almacenamiento de 6 cilindros de gases licuados del petróleo (GLP) (3 de servicio y 3 de reserva), colocados en línea. (material) | 1.000 | 14125.12 | 14125.12 |
| mo010 | h | Oficial instalador de gas. (mano de obra) | 1.893 | 125.33 | 237.25 |
| mo109 | h | Ayudante instalador de gas. (mano de obra) | 1.893 | 74.12 | 140.31 |
| % | % | Herramienta menor | 2 % | 14502.68 | 290.05 |
|  |  | Costes directos |  |  | 14792.73 |
