# Tubería de polibutileno (PB)

- Propiedad del archivo: CYPE INGENIEROS, S.A.
- Formato: FIEBDC-3/2002
- Ámbito geográfico: México
- Divisa: MXN
- Costes indirectos: 3.00 %
- Gastos generales: 13.00 %
- Beneficio industrial: 6.00 %
- IVA: 16.00 %

## I Instalaciones

### IH Tuberías para fluidos

#### IHB Tuberías de polibutileno

**IHB010** m Tubería de polibutileno (PB).
Tubería formada por tubo de polibutileno (PB), para unión con anillo de retención, serie 4, de 15 mm de diámetro exterior y 1,7 mm de espesor. Instalación en superficie. Incluso material auxiliar para montaje y sujeción a la obra, accesorios y piezas especiales.
Incluye: Replanteo. Colocación y fijación de tubos, accesorios y piezas especiales.
Criterio de cuantificación de proyecto: Longitud medida según documentación gráfica de Proyecto.
Criterio de cuantificación de obra: Se medirá la longitud realmente ejecutada según especificaciones de Proyecto.

| Código | Ud | Descripción | Rendimiento | Precio | Importe |
|---|---|---|---|---|---|
| mt37tpt400a | Ud | Material auxiliar para montaje y sujeción a la obra de las tuberías de polibutileno (PB), de 15 mm de diámetro exterior. (material) | 1.000 | 2.04 | 2.04 |
| mt37tpt010ag | m | Tubo de polibutileno (PB), para unión con anillo de retención, serie 4, de 15 mm de diámetro exterior y 1,7 mm de espesor, según ISO 15876-2, con el precio incrementado el 30% en concepto de accesorios y piezas especiales. (material) | 1.000 | 53.07 | 53.07 |
| op00ato010 |  | Atornillador. | 1.000 | 0.00 | 0.00 |
| op00mar010 |  | Martillo. | 1.000 | 0.00 | 0.00 |
| op00tal010 |  | Taladro. | 1.000 | 0.00 | 0.00 |
| mo008 | h | Oficial plomero. (mano de obra) | 0.025 | 125.33 | 3.13 |
| mo107 | h | Ayudante plomero. (mano de obra) | 0.025 | 74.12 | 1.85 |
| % | % | Herramienta menor | 2 % | 60.09 | 1.20 |
|  |  | Costes directos |  |  | 61.29 |
