# Tubería de polipropileno copolímero random (PP-R)

- Propiedad del archivo: CYPE INGENIEROS, S.A.
- Formato: FIEBDC-3/2002
- Ámbito geográfico: México
- Divisa: MXN
- Costes indirectos: 3.00 %
- Gastos generales: 13.00 %
- Beneficio industrial: 6.00 %
- IVA: 16.00 %

## I Instalaciones

### IH Tuberías para fluidos

#### IHP Tuberías de polipropileno

**IHP110** m Tubería de polipropileno copolímero random (PP-R).
Tubería formada por tubo de polipropileno copolímero random (PP-R), serie 5, de 25 mm de diámetro exterior y 2,3 mm de espesor. Instalación en superficie. Incluso material auxiliar para montaje y sujeción a la obra, accesorios y piezas especiales.
Incluye: Replanteo. Colocación y fijación de tubos, accesorios y piezas especiales.
Criterio de cuantificación de proyecto: Longitud medida según documentación gráfica de Proyecto.
Criterio de cuantificación de obra: Se medirá la longitud realmente ejecutada según especificaciones de Proyecto.

| Código | Ud | Descripción | Rendimiento | Precio | Importe |
|---|---|---|---|---|---|
| mt37toa400a | Ud | Material auxiliar para montaje y sujeción a la obra de las tuberías de polipropileno copolímero random (PP-R), serie 5, de 25 mm de diámetro exterior. (material) | 1.000 | 1.20 | 1.20 |
| mt37toa110aag | m | Tubo de polipropileno copolímero random (PP-R), serie 5, de 25 mm de diámetro exterior y 2,3 mm de espesor, según ISO 15874-2, con el precio incrementado el 30% en concepto de accesorios y piezas especiales. (material) | 1.000 | 56.88 | 56.88 |
| op00ato010 |  | Atornillador. | 1.000 | 0.00 | 0.00 |
| op00mar010 |  | Martillo. | 1.000 | 0.00 | 0.00 |
| op00tal010 |  | Taladro. | 1.000 | 0.00 | 0.00 |
| mo008 | h | Oficial plomero. (mano de obra) | 0.076 | 125.33 | 9.53 |
| mo107 | h | Ayudante plomero. (mano de obra) | 0.076 | 74.12 | 5.63 |
| % | % | Herramienta menor | 2 % | 73.24 | 1.46 |
|  |  | Costes directos |  |  | 74.70 |
