# Luminaria de mesa con lámpara LED

- Propiedad del archivo: CYPE INGENIEROS, S.A.
- Formato: FIEBDC-3/2002
- Ámbito geográfico: México
- Divisa: MXN
- Costes indirectos: 3.00 %
- Gastos generales: 13.00 %
- Beneficio industrial: 6.00 %
- IVA: 16.00 %

## I Instalaciones

### II Iluminación

#### III Interior

**III191** Ud Luminaria de mesa con lámpara LED.
Luminaria de pie, de 300 mm de diámetro y 450 mm de altura, de 6 W, alimentación a 220/240 V y 50-60 Hz, con lámpara LED no reemplazable, temperatura de color 3000 K, grado de protección IP20, con cuerpo de luminaria de aluminio, acabado lacado color negro; cabezal orientable; regulador de intensidad y base circular.
Incluye: Montaje, conexionado y comprobación de su correcto funcionamiento.
Criterio de cuantificación de proyecto: Número de unidades previstas, según documentación gráfica de Proyecto.
Criterio de cuantificación de obra: Se medirá el número de unidades realmente ejecutadas según especificaciones de Proyecto.

| Código | Ud | Descripción | Rendimiento | Precio | Importe |
|---|---|---|---|---|---|
| mt34mlg010a | Ud | Luminaria de pie, de 300 mm de diámetro y 450 mm de altura, de 6 W, alimentación a 220/240 V y 50-60 Hz, con lámpara LED no reemplazable, temperatura de color 3000 K, grado de protección IP20, con cuerpo de luminaria de aluminio, acabado lacado color negro; cabezal orientable; regulador de intensidad y base circular. (material) | 1.000 | 1703.97 | 1703.97 |
| mo003 | h | Oficial electricista. (mano de obra) | 0.126 | 125.33 | 15.79 |
| mo102 | h | Ayudante electricista. (mano de obra) | 0.126 | 74.12 | 9.34 |
| % | % | Herramienta menor | 2 % | 1729.10 | 34.58 |
|  |  | Costes directos |  |  | 1763.68 |
