# Equipo de control para sistema de iluminación Schlüter-LIPROTEC "SCHLÜTER-SYSTEMS"

- Propiedad del archivo: CYPE INGENIEROS, S.A.
- Formato: FIEBDC-3/2002
- Ámbito geográfico: México
- Divisa: MXN
- Costes indirectos: 3.00 %
- Gastos generales: 13.00 %
- Beneficio industrial: 6.00 %
- IVA: 16.00 %

## I Instalaciones

### II Iluminación

#### III Interior

**III310** Ud Equipo de control para sistema de iluminación Schlüter-LIPROTEC "SCHLÜTER-SYSTEMS".
Equipo de control por radiofrecuencia, para sistema de iluminación Schlüter-LIPROTEC "SCHLÜTER-SYSTEMS", formado por control por radiofrecuencia, con mando a distancia, con alimentación a pilas y receptor de 24 V, Schlüter-LT EBR 1.
Criterio de valoración económica: El precio no incluye la canalización ni el cableado.
Incluye: Replanteo. Montaje, conexionado y comprobación de su correcto funcionamiento.
Criterio de cuantificación de proyecto: Número de unidades previstas, según documentación gráfica de Proyecto.
Criterio de cuantificación de obra: Se medirá el número de unidades realmente ejecutadas según especificaciones de Proyecto.

| Código | Ud | Descripción | Rendimiento | Precio | Importe |
|---|---|---|---|---|---|
| mt34sch207a | Ud | Control por radiofrecuencia, con mando a distancia, con alimentación a pilas y receptor de 24 V, Schlüter-LT EBR 1 "SCHLÜTER-SYSTEMS", alcance de 10 m, carga máxima de 180 W, grado de protección IP63, temperatura de trabajo entre -20°C y 50°C, para regulación de tiras de led de color blanco de 24 m de longitud máxima, con hasta dos dispositivos con sistema operativo iOS o Android, simultáneamente conectados vía Bluetooth, con soporte mural para mando a distancia y regletas de conexión rápida. (material) | 1.000 | 5661.55 | 5661.55 |
| mo003 | h | Oficial electricista. (mano de obra) | 0.032 | 125.33 | 4.01 |
| mo102 | h | Ayudante electricista. (mano de obra) | 0.032 | 74.12 | 2.37 |
| % | % | Herramienta menor | 2 % | 5667.93 | 113.36 |
|  |  | Costes directos |  |  | 5781.29 |
