# Entrada binaria KNX

- Propiedad del archivo: CYPE INGENIEROS, S.A.
- Formato: FIEBDC-3/2002
- Ámbito geográfico: México
- Divisa: MXN
- Costes indirectos: 3.00 %
- Gastos generales: 13.00 %
- Beneficio industrial: 6.00 %
- IVA: 16.00 %

## I Instalaciones

### IM Domóticas e inmóticas

#### IMK Componentes del sistema KNX

**IMK200** Ud Entrada binaria KNX.
Entrada binaria para conectar hasta 4 dispositivos convencionales con tensión nominal 230 V, de 2 módulos, con protocolo de comunicación KNX. Montaje en carril DIN.
Incluye: Montaje y conexionado.
Criterio de cuantificación de proyecto: Número de unidades previstas, según documentación gráfica de Proyecto.
Criterio de cuantificación de obra: Se medirá el número de unidades realmente ejecutadas según especificaciones de Proyecto.

| Código | Ud | Descripción | Rendimiento | Precio | Importe |
|---|---|---|---|---|---|
| mt35dse010a | Ud | Entrada binaria para conectar hasta 4 dispositivos convencionales con tensión nominal 230 V, de 2 módulos, con protocolo de comunicación KNX, con borne de conexión y ramal KNX, para montaje en carril DIN. (material) | 1.000 | 8990.33 | 8990.33 |
| mo003 | h | Oficial electricista. (mano de obra) | 0.265 | 125.33 | 33.21 |
| mo102 | h | Ayudante electricista. (mano de obra) | 0.265 | 74.12 | 19.64 |
| mo123 | h | Especialista en la puesta en marcha de instalaciones. (mano de obra) | 0.530 | 237.05 | 125.64 |
| % | % | Herramienta menor | 2 % | 9168.82 | 183.38 |
|  |  | Costes directos |  |  | 9352.20 |
