# Caja de admisión

- Propiedad del archivo: CYPE INGENIEROS, S.A.
- Formato: FIEBDC-3/2002
- Ámbito geográfico: México
- Divisa: MXN
- Costes indirectos: 3.00 %
- Gastos generales: 13.00 %
- Beneficio industrial: 6.00 %
- IVA: 16.00 %

## I Instalaciones

### IV Ventilación

#### IVM Ventilación mecánica

**IVM034** Ud Caja de admisión.
Caja de extracción compuesta por ventilador centrífugo, con rodete de álabes hacia delante, motor de tres velocidades para alimentación monofásica a 230 V y 50 Hz de frecuencia, con protección térmica, carcasa exterior de acero galvanizado en caliente, interruptor on/off y presostato, de potencia nominal 207 W, caudal máximo 1900 m³/h, nivel de presión sonora 42 dBA, con boca de entrada lateral para conexión a ducto de extracción de 355 mm de diámetro y boca de salida lateral de 355 mm de diámetro; instalación en el extremo exterior del ducto de admisión (boca de admisión). Incluso accesorios y elementos de fijación.
Incluye: Replanteo. Colocación y fijación. Conexionado y comprobación de su correcto funcionamiento.
Criterio de cuantificación de proyecto: Número de unidades previstas, según documentación gráfica de Proyecto.
Criterio de cuantificación de obra: Se medirá el número de unidades realmente ejecutadas según especificaciones de Proyecto.

| Código | Ud | Descripción | Rendimiento | Precio | Importe |
|---|---|---|---|---|---|
| mt42svs300aj | Ud | Caja de extracción compuesta por ventilador centrífugo, con rodete de álabes hacia delante, motor de tres velocidades para alimentación monofásica a 230 V y 50 Hz de frecuencia, con protección térmica, carcasa exterior de acero galvanizado en caliente, interruptor on/off y presostato, de potencia nominal 207 W, caudal máximo 1900 m³/h, nivel de presión sonora 42 dBA, con boca de entrada lateral para conexión a ducto de extracción de 355 mm de diámetro y boca de salida lateral de 355 mm de diámetro. (material) | 1.000 | 49545.62 | 49545.62 |
| mt42svs910g | Ud | Accesorios y elementos de fijación de caja de extracción. (material) | 1.000 | 2249.59 | 2249.59 |
| mo011 | h | Oficial montador. (mano de obra) | 0.252 | 123.28 | 31.07 |
| mo080 | h | Ayudante montador. (mano de obra) | 0.252 | 73.05 | 18.41 |
| % | % | Herramienta menor | 2 % | 51844.69 | 1036.89 |
|  |  | Costes directos |  |  | 52881.58 |
