# Punto de inspección y de evacuación de condensados, para exterior

- Propiedad del archivo: CYPE INGENIEROS, S.A.
- Formato: FIEBDC-3/2002
- Ámbito geográfico: México
- Divisa: MXN
- Costes indirectos: 3.00 %
- Gastos generales: 13.00 %
- Beneficio industrial: 6.00 %
- IVA: 16.00 %

## I Instalaciones

### IV Ventilación

#### IVU Ventilación geotérmica: pozos canadienses

**IVU030** Ud Punto de inspección y de evacuación de condensados, para exterior.
Punto de inspección y de evacuación de condensados, para exterior, formado por pozo de visita de polietileno de alta densidad (PEAD/HDPE), de 315 mm de diámetro y 2420 mm de altura, con tapa de registro con junta de EPDM, boca de 300 mm de diámetro nominal, base, una entrada y una salida para ducto de 200 mm de diámetro.
Criterio de valoración económica: El precio no incluye la excavación ni el relleno.
Incluye: Colocación. Conexionado. Comprobación de su correcto funcionamiento.
Criterio de cuantificación de proyecto: Número de unidades previstas, según documentación gráfica de Proyecto.
Criterio de cuantificación de obra: Se medirá el número de unidades realmente ejecutadas según especificaciones de Proyecto.

| Código | Ud | Descripción | Rendimiento | Precio | Importe |
|---|---|---|---|---|---|
| mt42vgg030a | Ud | Pozo de visita de polietileno de alta densidad (PEAD/HDPE), de 315 mm de diámetro y 2420 mm de altura, con tapa de registro con junta de EPDM, boca de 300 mm de diámetro nominal, base, una entrada y una salida para ducto de 200 mm de diámetro. (material) | 1.000 | 161958.25 | 161958.25 |
| mo011 | h | Oficial montador. (mano de obra) | 0.379 | 123.28 | 46.72 |
| mo080 | h | Ayudante montador. (mano de obra) | 0.379 | 73.05 | 27.69 |
| % | % | Herramienta menor | 2 % | 162032.66 | 3240.65 |
|  |  | Costes directos |  |  | 165273.31 |
