# Ducto de PVC

- Propiedad del archivo: CYPE INGENIEROS, S.A.
- Formato: FIEBDC-3/2002
- Ámbito geográfico: México
- Divisa: MXN
- Costes indirectos: 3.00 %
- Gastos generales: 13.00 %
- Beneficio industrial: 6.00 %
- IVA: 16.00 %

## I Instalaciones

### IV Ventilación

#### IVV Ductos de admisión y extracción para ventilación

**IVV030** m Ducto de PVC.
Ducto de ventilación, formado por tubo liso de PVC, de 110 mm de diámetro exterior, pegado mediante adhesivo, colocado en posición horizontal. Incluso material auxiliar para montaje y sujeción a la obra, accesorios y piezas especiales.
Criterio de valoración económica: El precio no incluye las compuertas de regulación, las compuertas cortafuego, las rejillas ni los difusores.
Incluye: Replanteo del recorrido del ducto y de la situación de los elementos de sujeción. Presentación en seco de tubos y piezas especiales. Fijación del material auxiliar para montaje y sujeción a la obra. Montaje, conexionado y comprobación de su correcto funcionamiento.
Criterio de cuantificación de proyecto: Longitud proyectada, según documentación gráfica de Proyecto, medida entre los ejes de los elementos o de los puntos a conectar, sin descontar las piezas especiales.
Criterio de cuantificación de obra: Se medirá la longitud realmente ejecutada según especificaciones de Proyecto.

| Código | Ud | Descripción | Rendimiento | Precio | Importe |
|---|---|---|---|---|---|
| mt42cvp420c | Ud | Material auxiliar para montaje y sujeción a la obra de los ductos de PVC, de 110 mm de diámetro exterior. (material) | 1.000 | 4.06 | 4.06 |
| mt42cvp020ce | m | Tubo liso de PVC, de 110 mm de diámetro exterior, con extremo abocardado, con el precio incrementado el 20% en concepto de accesorios y piezas especiales. (material) | 1.000 | 97.40 | 97.40 |
| mt11var009 | l | Líquido limpiador para pegado mediante adhesivo de tubos y accesorios de PVC. (material) | 0.040 | 694.50 | 27.78 |
| mt11var010 | l | Adhesivo para tubos y accesorios de PVC. (material) | 0.020 | 885.12 | 17.70 |
| op00ato010 |  | Atornillador. | 1.000 | 0.00 | 0.00 |
| op00mar010 |  | Martillo. | 1.000 | 0.00 | 0.00 |
| op00tal010 |  | Taladro. | 1.000 | 0.00 | 0.00 |
| mo011 | h | Oficial montador. (mano de obra) | 0.133 | 125.33 | 16.67 |
| mo080 | h | Ayudante montador. (mano de obra) | 0.066 | 74.26 | 4.90 |
| % | % | Herramienta menor | 2 % | 168.51 | 3.37 |
|  |  | Costes directos |  |  | 171.88 |
