# Ducto de polipropileno extruido

- Propiedad del archivo: CYPE INGENIEROS, S.A.
- Formato: FIEBDC-3/2002
- Ámbito geográfico: México
- Divisa: MXN
- Costes indirectos: 3.00 %
- Gastos generales: 13.00 %
- Beneficio industrial: 6.00 %
- IVA: 16.00 %

## I Instalaciones

### IV Ventilación

#### IVV Ductos de admisión y extracción para ventilación

**IVV060** m Ducto de polipropileno extruido.
Ducto de ventilación, formado por tubo de polipropileno extruido de 15 mm de espesor, código de pedido 990 328 690, ComfoPipe Compact "ZEHNDER", de 125 mm de diámetro interior, impermeable al vapor de agua, temperatura de trabajo entre -25°C y 60°C, Euroclase B2 de reacción al fuego, conductividad térmica 0,037 W/(mK), suministrado en tramos de 1 m. Incluso material auxiliar para montaje y sujeción a la obra, accesorios y piezas especiales.
Incluye: Replanteo del recorrido del ducto y de la situación de los elementos de sujeción. Presentación de tubos, accesorios y piezas especiales. Fijación del material auxiliar para montaje y sujeción a la obra. Montaje, conexionado y comprobación de su correcto funcionamiento.
Criterio de cuantificación de proyecto: Longitud medida según documentación gráfica de Proyecto.
Criterio de cuantificación de obra: Se medirá la longitud realmente ejecutada según especificaciones de Proyecto.

| Código | Ud | Descripción | Rendimiento | Precio | Importe |
|---|---|---|---|---|---|
| mt42zeh221d | Ud | Material auxiliar para montaje y sujeción a la obra de los ductos de polipropileno extruido de 15 mm de espesor, ComfoPipe Compact "ZEHNDER", de 125 mm de diámetro interior. (material) | 1.000 | 74.20 | 74.20 |
| mt42zeh220dc | m | Tubo de polipropileno extruido de 15 mm de espesor, código de pedido 990 328 690, ComfoPipe Compact "ZEHNDER", de 125 mm de diámetro interior, impermeable al vapor de agua, temperatura de trabajo entre -25°C y 60°C, Euroclase B2 de reacción al fuego, conductividad térmica 0,037 W/(mK), suministrado en tramos de 1 m, con el precio incrementado el 10% en concepto de accesorios y piezas especiales. (material) | 1.000 | 1539.90 | 1539.90 |
| op00ato010 |  | Atornillador. | 1.000 | 0.00 | 0.00 |
| op00mar010 |  | Martillo. | 1.000 | 0.00 | 0.00 |
| op00tal010 |  | Taladro. | 1.000 | 0.00 | 0.00 |
| mo011 | h | Oficial montador. (mano de obra) | 0.212 | 125.33 | 26.57 |
| mo080 | h | Ayudante montador. (mano de obra) | 0.106 | 74.26 | 7.87 |
| % | % | Herramienta menor | 2 % | 1648.54 | 32.97 |
|  |  | Costes directos |  |  | 1681.51 |
