# Puerta interior corrediza, de madera

- Propiedad del archivo: CYPE INGENIEROS, S.A.
- Formato: FIEBDC-3/2002
- Ámbito geográfico: México
- Divisa: MXN
- Costes indirectos: 3.00 %
- Gastos generales: 13.00 %
- Beneficio industrial: 6.00 %
- IVA: 16.00 %

## L Puertas, ventanas, closets, cerrajería, vidrios y protecciones solares

### LP Puertas interiores

#### LPM De madera

**LPM021** Ud Puerta interior corrediza, de madera.
Puerta interior corrediza para doble muro divisorio con hueco, maciza, de una hoja de 213x60x4 cm, con bastidor, refuerzos y paneles de madera de pino (Pinus ponderosa), barnizada en taller; marco de madera maciza. Incluso chambrana del mismo material y acabado que la hoja, herrajes de colgar, de cierre y jaladera con manecilla para cierre de aluminio, serie básica.
Incluye: Presentación de la puerta. Colocación, aplomado y nivelación de marcos. Recibido a la obra de los elementos de fijación de marcos. Colocación de los herrajes de colgar y guías. Colocación de la hoja. Colocación de los herrajes de cierre. Colocación de accesorios. Ajuste final.
Criterio de cuantificación de proyecto: Número de unidades previstas, según documentación gráfica de Proyecto.
Criterio de cuantificación de obra: Se medirá el número de unidades realmente ejecutadas según especificaciones de Proyecto.

| Código | Ud | Descripción | Rendimiento | Precio | Importe |
|---|---|---|---|---|---|
| mt22aap012a | Ud | Marco de madera maciza, para puerta de una hoja, con elementos de fijación. (material) | 2.000 | 417.03 | 834.06 |
| mt23ppb100a | Ud | Herrajes de colgar, kit para puerta corrediza. (material) | 1.000 | 158.24 | 158.24 |
| mt23ppb102c | m | Carril puerta corrediza doble aluminio. (material) | 1.530 | 180.29 | 275.84 |
| mt22ppf180ha | Ud | Hoja de puerta interior maciza, bastidor, refuerzos y paneles de madera de pino (Pinus ponderosa), barnizada en taller, de 213x60x4,0 cm. (material) | 1.000 | 2229.42 | 2229.42 |
| mt22atc040a | m | Chambrana de madera de pino (Pinus ponderosa), 19x58 mm, barnizado en taller. (material) | 10.400 | 45.61 | 474.34 |
| mt23hba020j | Ud | Jaladera con manecilla para cierre de aluminio, serie básica, para puerta interior corrediza, para interior. (material) | 1.000 | 518.48 | 518.48 |
| op00cla010 |  | Clavadora neumática. | 1.000 | 0.00 | 0.00 |
| op00gra010 |  | Grapadora. | 1.000 | 0.00 | 0.00 |
| op00sie010 |  | Sierra de calar. | 1.000 | 0.00 | 0.00 |
| op00cep010 |  | Garlopa. | 1.000 | 0.00 | 0.00 |
| op00ato010 |  | Atornillador. | 1.000 | 0.00 | 0.00 |
| op00tro010 |  | Tronzador. | 1.000 | 0.00 | 0.00 |
| mo017 | h | Oficial carpintero. (mano de obra) | 1.515 | 129.19 | 195.72 |
| mo058 | h | Ayudante carpintero. (mano de obra) | 1.515 | 78.01 | 118.19 |
| % | % | Herramienta menor | 2 % | 4804.29 | 96.09 |
|  |  | Costes directos |  |  | 4900.38 |
