# Techumbre plana no transitable, no ventilada, Deck, tipo convencional. Impermeabilización con mantos prefabricados asfálticos, tipo monocapa

- Propiedad del archivo: CYPE INGENIEROS, S.A.
- Formato: FIEBDC-3/2002
- Ámbito geográfico: México
- Divisa: MXN
- Costes indirectos: 3.00 %
- Gastos generales: 13.00 %
- Beneficio industrial: 6.00 %
- IVA: 16.00 %

## Q Techumbres

### QD Planas no transitables, no ventiladas

#### QDD Deck

**QDD010** m² Techumbre plana no transitable, no ventilada, Deck, tipo convencional. Impermeabilización con mantos prefabricados asfálticos, tipo monocapa.
Techumbre plana no transitable, no ventilada, Deck, tipo convencional, pendiente del 1% al 5%. SOPORTE BASE: perfil nervado autoportante de lámina de acero galvanizado DX51D+Z275 S 280 de 0,7 mm de espesor, con sección trapezoidal para techumbre Deck, con nervaduras de 48 mm de altura separados 250 mm; AISLAMIENTO TÉRMICO: panel rígido de lana mineral soldable, hidrofugada, de 50 mm de espesor; IMPERMEABILIZACIÓN: tipo monocapa, adherida, formada por un manto prefabricado de betún modificado con elastómero SBS, de 3,5 mm de espesor, con armado de fieltro de poliéster reforzado y estabilizado de 150 g/m² totalmente adherido con soplete.
Criterio de valoración económica: El precio no incluye la ejecución y el sellado de las juntas ni la ejecución de remates en los encuentros con paramentos y desagües.
Incluye: Replanteo de las láminas nervadas y de los puntos singulares. Corte, preparación y colocación de las láminas. Fijación mecánica de las láminas. Revisión de la superficie base en la que se realiza la fijación del aislamiento de acuerdo con las exigencias de la técnica a emplear. Corte, ajuste y colocación del aislamiento. Colocación de la impermeabilización.
Criterio de cuantificación de proyecto: Superficie medida en proyección horizontal, según documentación gráfica de Proyecto, desde las caras interiores de los antepechos o petos perimetrales que la limitan.
Criterio de cuantificación de obra: Se medirá, en proyección horizontal, la superficie realmente ejecutada según especificaciones de Proyecto, desde las caras interiores de los antepechos o petos perimetrales que la limitan.

| Código | Ud | Descripción | Rendimiento | Precio | Importe |
|---|---|---|---|---|---|
| mt13ccg200fc | m² | Perfil nervado autoportante de lámina de acero galvanizado DX51D+Z275 S 280 de 0,7 mm de espesor, con sección trapezoidal para techumbre Deck, con nervaduras de 48 mm de altura separados 250 mm, inercia 22,15 cm4 y masa superficial 6,87 kg/m². (material) | 1.100 | 197.44 | 217.18 |
| mt16lrc010fd | m² | Panel rígido de lana mineral soldable, hidrofugada, revestido con betún asfáltico y film de polipropileno termofusible, de 50 mm de espesor, resistencia térmica >= 1,3 m²K/W, conductividad térmica 0,038 W/(mK), Euroclase F de reacción al fuego. (material) | 1.050 | 763.72 | 801.91 |
| mt16aab010 | Ud | Fijación mecánica de los paneles aislantes a la lámina metálica (techumbres deck). (material) | 1.000 | 4.74 | 4.74 |
| mt14lga010ea | m² | Manto prefabricado de betún modificado con elastómero SBS, de 3,5 mm de espesor, masa nominal 5 kg/m², con armado de fieltro de poliéster reforzado y estabilizado de 150 g/m², con autoprotección mineral de color gris. (material) | 1.100 | 253.42 | 278.76 |
| op00ciz010 |  | Cizalla. | 1.000 | 0.00 | 0.00 |
| op00roe010 |  | Roedora. | 1.000 | 0.00 | 0.00 |
| op00sop010 |  | Soplete para soldadura de mantos prefabricados asfálticos. | 1.000 | 0.00 | 0.00 |
| mo051 | h | Oficial pailero. (mano de obra) | 0.189 | 130.84 | 24.73 |
| mo098 | h | Ayudante pailero. (mano de obra) | 0.189 | 77.51 | 14.65 |
| mo054 | h | Oficial colocador de aislantes. (mano de obra) | 0.063 | 130.84 | 8.24 |
| mo101 | h | Ayudante colocador de aislantes. (mano de obra) | 0.063 | 77.51 | 4.88 |
| mo029 | h | Oficial aplicador de membranas y mantos impermeabilizantes. (mano de obra) | 0.126 | 127.32 | 16.04 |
| mo067 | h | Ayudante aplicador de membranas y mantos impermeabilizantes. (mano de obra) | 0.126 | 77.51 | 9.77 |
| % | % | Herramienta menor | 2 % | 1380.90 | 27.62 |
|  |  | Costes directos |  |  | 1408.52 |
