# Alero decorativo

- Propiedad del archivo: CYPE INGENIEROS, S.A.
- Formato: FIEBDC-3/2002
- Ámbito geográfico: México
- Divisa: MXN
- Costes indirectos: 3.00 %
- Gastos generales: 13.00 %
- Beneficio industrial: 6.00 %
- IVA: 16.00 %

## Q Techumbres

### QR Remates

#### QRA Aleros

**QRA010** m Alero decorativo.
Alero decorativo en tejado, formado por muro divisorio aplantillado especial para alero, en forma de pecho de paloma, asentado con mortero de cemento, confeccionado en obra, con aditivo hidrófugo, dosificación 1:3.
Criterio de valoración económica: El precio no incluye el emboquillado de las tejas del alero.
Incluye: Replanteo y trazo en la losa de los elementos componentes del alero. Colocación de los tabiques de barro.
Criterio de cuantificación de proyecto: Longitud del borde del faldón, medida por su cara exterior, según documentación gráfica de Proyecto.
Criterio de cuantificación de obra: Se medirá, por su mayor desarrollo lineal, la longitud realmente ejecutada según especificaciones de Proyecto.

| Código | Ud | Descripción | Rendimiento | Precio | Importe |
|---|---|---|---|---|---|
| mt05mpa011a | Ud | Tabique de barro aparente macizo prensado, pecho de paloma, rojo, 24x12x5 cm. (material) | 18.000 | 18.42 | 331.56 |
| mt08aaa010a | m³ | Agua. (material) | 0.006 | 22.64 | 0.14 |
| mt01arg005a | t | Arena de cantera, para mortero hecho en obra. (material) | 0.033 | 312.71 | 10.32 |
| mt08cem000f | kg | Cemento gris en sacos. (material) | 5.000 | 2.22 | 11.10 |
| mq06hor010 | h | Revolvedora de concreto eléctrica con una capacidad de amasado de 160 l. (maquinaria) | 0.019 | 53.42 | 1.01 |
| op00amo010 |  | Amoladora o radial. | 1.000 | 0.00 | 0.00 |
| mo020 | h | Oficial albañil. (mano de obra) | 0.757 | 121.97 | 92.33 |
| mo077 | h | Ayudante albañil. (mano de obra) | 0.959 | 74.26 | 71.22 |
| % | % | Herramienta menor | 2 % | 517.68 | 10.35 |
|  |  | Costes directos |  |  | 528.03 |
