# Emboquillado de tejas de alero en techumbre inclinada

- Propiedad del archivo: CYPE INGENIEROS, S.A.
- Formato: FIEBDC-3/2002
- Ámbito geográfico: México
- Divisa: MXN
- Costes indirectos: 3.00 %
- Gastos generales: 13.00 %
- Beneficio industrial: 6.00 %
- IVA: 16.00 %

## Q Techumbres

### QR Remates

#### QRA Aleros

**QRA011** m Emboquillado de tejas de alero en techumbre inclinada.
Emboquillado de tejas de alero con mortero de cemento, confeccionado en obra, con aditivo hidrófugo, dosificación 1:6, en techumbre inclinada.
Incluye: Protección de los elementos del entorno. Relleno con mortero. Limpieza final.
Criterio de cuantificación de proyecto: Longitud medida según documentación gráfica de Proyecto.
Criterio de cuantificación de obra: Se medirá la longitud realmente ejecutada según especificaciones de Proyecto.

| Código | Ud | Descripción | Rendimiento | Precio | Importe |
|---|---|---|---|---|---|
| mt08aaa010a | m³ | Agua. (material) | 0.006 | 22.86 | 0.14 |
| mt01arg005a | t | Arena de cantera, para mortero hecho en obra. (material) | 0.049 | 315.71 | 15.47 |
| mt08cem000f | kg | Cemento gris en sacos. (material) | 7.500 | 2.24 | 16.80 |
| mq06hor010 | h | Revolvedora de concreto eléctrica con una capacidad de amasado de 160 l. (maquinaria) | 0.021 | 53.58 | 1.13 |
| mo020 | h | Oficial albañil. (mano de obra) | 0.303 | 119.98 | 36.35 |
| mo113 | h | Cabo albañil. (mano de obra) | 0.303 | 70.30 | 21.30 |
| % | % | Herramienta menor | 2 % | 91.19 | 1.82 |
|  |  | Costes directos |  |  | 93.01 |
