# Punto singular para techumbre inclinada de fibrocemento sin amianto

- Propiedad del archivo: CYPE INGENIEROS, S.A.
- Formato: FIEBDC-3/2002
- Ámbito geográfico: México
- Divisa: MXN
- Costes indirectos: 3.00 %
- Gastos generales: 13.00 %
- Beneficio industrial: 6.00 %
- IVA: 16.00 %

## Q Techumbres

### QU Componentes de techumbres inclinadas y curvas

#### QUC De placas de fibrocemento sin amianto

**QUC011** m Punto singular para techumbre inclinada de fibrocemento sin amianto.
Limatesa para techumbre inclinada con una pendiente mayor del 10%, con piezas de caballete liso con ángulo de 126°, de 300 mm de anchura de ala y 1200 mm de longitud, color arcilla, para techumbre de fibrocemento sin amianto, con accesorios de fijación, colocadas sobre las placas, con un traslape mínimo de 10 cm. Incluso accesorios de fijación de las piezas a las placas.
Incluye: Replanteo y colocación de las piezas de remate sobre las láminas de techo. Fijación de las piezas a las placas.
Criterio de cuantificación de proyecto: Longitud medida en verdadera magnitud, según documentación gráfica de Proyecto.
Criterio de cuantificación de obra: Se medirá, en verdadera magnitud, la longitud realmente ejecutada según especificaciones de Proyecto.

| Código | Ud | Descripción | Rendimiento | Precio | Importe |
|---|---|---|---|---|---|
| mt13eur020q | Ud | Caballete liso con ángulo de 126°, de 300 mm de anchura de ala y 1200 mm de longitud, color arcilla, para techumbre de fibrocemento sin amianto, con accesorios de fijación. (material) | 0.909 | 416.90 | 378.96 |
| mo051 | h | Oficial pailero. (mano de obra) | 0.227 | 123.28 | 27.98 |
| mo098 | h | Ayudante pailero. (mano de obra) | 0.076 | 73.05 | 5.55 |
| % | % | Herramienta menor | 2 % | 412.49 | 8.25 |
|  |  | Costes directos |  |  | 420.74 |
