# Cobertura de lámina perfilada de acero

- Propiedad del archivo: CYPE INGENIEROS, S.A.
- Formato: FIEBDC-3/2002
- Ámbito geográfico: México
- Divisa: MXN
- Costes indirectos: 3.00 %
- Gastos generales: 13.00 %
- Beneficio industrial: 6.00 %
- IVA: 16.00 %

## Q Techumbres

### QU Componentes de techumbres inclinadas y curvas

#### QUM De láminas de acero y paneles sándwich

**QUM010** m² Cobertura de lámina perfilada de acero.
Cobertura de lámina perfilada trapezoidal de acero prelacado, espesor 0,6 mm, 40 mm de altura de perfil y 250 mm de intereje, colocada con un traslape de la chapa superior de 250 mm y un traslape lateral de un trapecio y fijada mecánicamente sobre bastidor ligero metálico, en techumbre inclinada, con una pendiente mayor del 5%. Incluso accesorios de fijación de las láminas.
Criterio de valoración económica: El precio no incluye la estructura soporte ni los puntos singulares y las piezas especiales de la cobertura.
Incluye: Limpieza de la superficie soporte. Replanteo de las láminas por faldón. Corte, preparación y colocación de las láminas. Fijación mecánica de las láminas.
Criterio de cuantificación de proyecto: Superficie medida en verdadera magnitud, según documentación gráfica de Proyecto.
Criterio de cuantificación de obra: Se medirá, en verdadera magnitud, la superficie realmente ejecutada según especificaciones de Proyecto.

| Código | Ud | Descripción | Rendimiento | Precio | Importe |
|---|---|---|---|---|---|
| mt13cap010cx | m² | Lámina perfilada trapezoidal de acero prelacado, espesor 0,6 mm, 40 mm de altura de perfil y 250 mm de intereje. (material) | 1.070 | 159.79 | 170.98 |
| mt13cap030b | Ud | Kit de accesorios de fijación, para láminas perfiladas, en techumbres inclinadas. (material) | 0.200 | 363.15 | 72.63 |
| op00ciz010 |  | Cizalla. | 1.000 | 0.00 | 0.00 |
| op00roe010 |  | Roedora. | 1.000 | 0.00 | 0.00 |
| mo051 | h | Oficial pailero. (mano de obra) | 0.316 | 123.28 | 38.96 |
| mo098 | h | Ayudante pailero. (mano de obra) | 0.158 | 73.05 | 11.54 |
| % | % | Herramienta menor | 2 % | 294.11 | 5.88 |
|  |  | Costes directos |  |  | 299.99 |
