# Cobertura de tejas cerámicas

- Propiedad del archivo: CYPE INGENIEROS, S.A.
- Formato: FIEBDC-3/2002
- Ámbito geográfico: México
- Divisa: MXN
- Costes indirectos: 3.00 %
- Gastos generales: 13.00 %
- Beneficio industrial: 6.00 %
- IVA: 16.00 %

## Q Techumbres

### QU Componentes de techumbres inclinadas y curvas

#### QUT De tejas cerámicas

**QUT030** m² Cobertura de tejas cerámicas.
Cobertura de tejas cerámicas curvas, acabado con engobe color rojo, 40,8x15x11,6 cm, asentadas con mortero de cemento, confeccionado en obra, dosificación 1:8, directamente sobre la superficie regularizada del faldón, en techumbre inclinada, con una pendiente mayor del 26%.
Criterio de valoración económica: El precio no incluye la resolución de puntos singulares ni las piezas especiales de la cobertura.
Incluye: Colocación de las tejas asentadas con mortero.
Criterio de cuantificación de proyecto: Superficie del faldón medida en verdadera magnitud, según documentación gráfica de Proyecto.
Criterio de cuantificación de obra: Se medirá, en verdadera magnitud, la superficie realmente ejecutada según especificaciones de Proyecto.

| Código | Ud | Descripción | Rendimiento | Precio | Importe |
|---|---|---|---|---|---|
| mt08aaa010a | m³ | Agua. (material) | 0.006 | 22.64 | 0.14 |
| mt01arg005a | t | Arena de cantera, para mortero hecho en obra. (material) | 0.052 | 312.71 | 16.26 |
| mt08cem000f | kg | Cemento gris en sacos. (material) | 6.000 | 2.22 | 13.32 |
| mt13tac050a | Ud | Teja cerámica curva, acabado con engobe color rojo, 40,8x15x11,6 cm. (material) | 33.000 | 16.74 | 552.42 |
| mt13tac100 | kg | Pigmento para mortero. (material) | 0.027 | 111.34 | 3.01 |
| mq06hor010 | h | Revolvedora de concreto eléctrica con una capacidad de amasado de 160 l. (maquinaria) | 0.021 | 53.42 | 1.12 |
| mo020 | h | Oficial albañil. (mano de obra) | 0.736 | 127.32 | 93.71 |
| mo113 | h | Cabo albañil. (mano de obra) | 0.368 | 74.59 | 27.45 |
| % | % | Herramienta menor | 2 % | 707.43 | 14.15 |
|  |  | Costes directos |  |  | 721.58 |
