# Capa de protección en techumbre inclinada, ajardinada extensiva

- Propiedad del archivo: CYPE INGENIEROS, S.A.
- Formato: FIEBDC-3/2002
- Ámbito geográfico: México
- Divisa: MXN
- Costes indirectos: 3.00 %
- Gastos generales: 13.00 %
- Beneficio industrial: 6.00 %
- IVA: 16.00 %

## Q Techumbres

### QU Componentes de techumbres inclinadas y curvas

#### QUV Ajardinadas

**QUV010** m² Capa de protección en techumbre inclinada, ajardinada extensiva.
Capa de protección en techumbre inclinada, ajardinada extensiva (ecológica), con una pendiente media del 5%, con sustrato, compuesto de cerámica seleccionada triturada, roca volcánica o arena de sílice y otros componentes vegetales; con pH de 8, de 80 mm de espesor y plantas con cepellón plano, con 4 o más especies distintas de sedum.
Incluye: Extendido del sustrato. Colocación de la vegetación. Relleno del espacio entre el borde de la techumbre y la vegetación con cantos rodados.
Criterio de cuantificación de proyecto: Superficie del faldón medida en verdadera magnitud, según documentación gráfica de Proyecto.
Criterio de cuantificación de obra: Se medirá, en verdadera magnitud, la superficie realmente ejecutada según especificaciones de Proyecto.

| Código | Ud | Descripción | Rendimiento | Precio | Importe |
|---|---|---|---|---|---|
| mt48sap010a | m³ | Sustrato, compuesto de cerámica seleccionada triturada, roca volcánica o arena de sílice y otros componentes vegetales; con pH de 8, suministrado en sacos Big Bag, para techumbres verdes. (material) | 0.092 | 1404.23 | 129.19 |
| mt48tsp010a | m² | Plantas con cepellón plano, suministradas en bandejas de 40 piezas con 4 o más especies distintas de sedum, para techumbres verdes. (material) | 1.030 | 100.81 | 103.83 |
| mo040 | h | Oficial jardinero. (mano de obra) | 0.253 | 119.98 | 30.35 |
| mo086 | h | Ayudante jardinero. (mano de obra) | 0.253 | 73.05 | 18.48 |
| % | % | Herramienta menor | 2 % | 281.85 | 5.64 |
|  |  | Costes directos |  |  | 287.49 |
