# Punto singular para techumbre inclinada de zinc

- Propiedad del archivo: CYPE INGENIEROS, S.A.
- Formato: FIEBDC-3/2002
- Ámbito geográfico: México
- Divisa: MXN
- Costes indirectos: 3.00 %
- Gastos generales: 13.00 %
- Beneficio industrial: 6.00 %
- IVA: 16.00 %

## Q Techumbres

### QU Componentes de techumbres inclinadas y curvas

#### QUZ De bandejas de zinc

**QUZ011** m Punto singular para techumbre inclinada de zinc.
Lagrimero para techumbre inclinada con una pendiente mayor del 5%, con lámina plegada de zinc, de 0,7 mm de espesor, 30 cm de desarrollo y 4 pliegues, con junta de estanqueidad. Incluso accesorios de fijación de las piezas a la cobertura y masilla de base neutra monocomponente, para sellado de juntas.
Incluye: Replanteo y colocación del remate. Fijación mecánica. Colocación de la junta de estanqueidad.
Criterio de cuantificación de proyecto: Longitud medida según documentación gráfica de Proyecto, incrementada en 5 cm a cada lado.
Criterio de cuantificación de obra: Se medirá la longitud realmente ejecutada según especificaciones de Proyecto, incluyendo las entregas en los apoyos.

| Código | Ud | Descripción | Rendimiento | Precio | Importe |
|---|---|---|---|---|---|
| mt13ccz030kd | m | Lámina plegada de zinc, de 0,7 mm de espesor, 30 cm de desarrollo y 4 pliegues, para lagrimero. (material) | 1.000 | 169.59 | 169.59 |
| mt13ccg030d | Ud | Tornillo autorroscante de 6,5x130 mm de acero galvanizado, con arandela. (material) | 6.000 | 6.51 | 39.06 |
| mt21vva011 | l | Masilla de base neutra monocomponente, para sellado de juntas; para aplicar con pistola. (material) | 0.025 | 264.50 | 6.61 |
| mt13ccg040 | m | Junta de estanqueidad para láminas perfiladas de acero. (material) | 1.000 | 49.79 | 49.79 |
| mo051 | h | Oficial pailero. (mano de obra) | 0.250 | 123.28 | 30.82 |
| mo098 | h | Ayudante pailero. (mano de obra) | 0.125 | 73.05 | 9.13 |
| % | % | Herramienta menor | 2 % | 305.00 | 6.10 |
|  |  | Costes directos |  |  | 311.10 |
