# Chapado con piezas irregulares de piedra natural

- Propiedad del archivo: CYPE INGENIEROS, S.A.
- Formato: FIEBDC-3/2002
- Ámbito geográfico: México
- Divisa: MXN
- Costes indirectos: 3.00 %
- Gastos generales: 13.00 %
- Beneficio industrial: 6.00 %
- IVA: 16.00 %

## R Revestimientos y lambrines

### RA De piezas rígidas en paramentos verticales

#### RAP De piedra natural

**RAP002** m² Chapado con piezas irregulares de piedra natural.
Chapado en paramento vertical, de hasta 3 m de altura, con piezas irregulares de cuarcita, de entre 3 y 4 cm de espesor, acabado natural, asentadas con mortero de cemento blanco BL-II/A-L 42,5 R M-10 y emboquilladas con el mismo material. Incluso preparación previa de las piedras y del paramento soporte y limpieza final.
Incluye: Preparación de la superficie soporte. Preparación de las piezas. Colocación de las piezas. Emboquillado. Limpieza.
Criterio de cuantificación de proyecto: Superficie medida según documentación gráfica de Proyecto, deduciendo los huecos de superficie mayor de 1 m², añadiendo a cambio la superficie de la parte interior del hueco, correspondiente al desarrollo de jambas y dinteles.
Criterio de cuantificación de obra: Se medirá la superficie realmente ejecutada según especificaciones de Proyecto, deduciendo los huecos de superficie mayor de 1 m², añadiendo a cambio la superficie de la parte interior del hueco, correspondiente al desarrollo de jambas y dinteles.

| Código | Ud | Descripción | Rendimiento | Precio | Importe |
|---|---|---|---|---|---|
| mt19cir010f | m² | Piezas irregulares de cuarcita, de entre 3 y 4 cm de espesor, acabado natural. (material) | 1.000 | 554.46 | 554.46 |
| mt09mob010b | m³ | Mortero de cemento blanco BL-II/A-L 42,5 R, tipo M-10, confeccionado en obra con 380 kg/m³ de cemento y una proporción en volumen 1/4. (material) | 0.030 | 1544.55 | 46.34 |
| op00sie030 |  | Sierra de disco de diamante, para mesa de trabajo, de corte húmedo. | 1.000 | 0.00 | 0.00 |
| op00tal010 |  | Taladro. | 1.000 | 0.00 | 0.00 |
| mo022 | h | Oficial colocador de piedra natural. (mano de obra) | 1.515 | 119.98 | 181.77 |
| mo060 | h | Ayudante colocador de piedra natural. (mano de obra) | 1.515 | 73.05 | 110.67 |
| % | % | Herramienta menor | 2 % | 893.24 | 17.86 |
|  |  | Costes directos |  |  | 911.10 |
