# Capa base de mortero de cemento sobre paramento interior

- Propiedad del archivo: CYPE INGENIEROS, S.A.
- Formato: FIEBDC-3/2002
- Ámbito geográfico: México
- Divisa: MXN
- Costes indirectos: 3.00 %
- Gastos generales: 13.00 %
- Beneficio industrial: 6.00 %
- IVA: 16.00 %

## R Revestimientos y lambrines

### RB Morteros industriales para revoco y aplanado fino

#### RBE Morteros de cemento

**RBE050** m² Capa base de mortero de cemento sobre paramento interior.
Capa base de mortero de cemento, resistencia a compresión mayor o igual a 6 N/mm², absorción de agua por capilaridad menor de 0,2 kg/m² min½, color gris, de 10 mm de espesor, maestreado, con acabado rugoso, aplicado manualmente, sobre paramento interior de mampostería cerámica, vertical, de hasta 3 m de altura. Incluso junquillos de PVC, para formación de juntas.
Criterio de valoración económica: El precio incluye la protección de los elementos del entorno que puedan verse afectados durante los trabajos y la resolución de puntos singulares, pero no incluye la capa de terminación de mortero.
Incluye: Preparación de la superficie soporte. Despiece de paños de trabajo. Colocación de reglones y lienzas. Colocación de tientos. Formación de maestras. Preparación del mortero. Aplicación del mortero. Realización de juntas y puntos singulares. Ejecución del acabado. Curado del mortero.
Criterio de cuantificación de proyecto: Superficie medida según documentación gráfica de Proyecto, deduciendo el 50% de los huecos entre 2 y 4 m² y el 100% de los huecos mayores de 4 m², añadiendo a cambio, en estos últimos, la superficie de la parte interior del hueco, correspondiente al desarrollo de jambas y dinteles. En los huecos que no se deduzcan, o que se deduzcan parcialmente, están incluidos los trabajos de realizar la superficie interior del hueco.
Criterio de cuantificación de obra: Se medirá la superficie realmente ejecutada según especificaciones de Proyecto, deduciendo el 50% de los huecos entre 2 y 4 m² y el 100% de los huecos mayores de 4 m², añadiendo a cambio, en estos últimos, la superficie de la parte interior del hueco, correspondiente al desarrollo de jambas y dinteles. En los huecos que no se deduzcan, o que se deduzcan parcialmente, están incluidos los trabajos de realizar la superficie interior del hueco.

| Código | Ud | Descripción | Rendimiento | Precio | Importe |
|---|---|---|---|---|---|
| mt08aaa010a | m³ | Agua. (material) | 0.005 | 22.64 | 0.11 |
| mt28esc050c | kg | Mortero de cemento, resistencia a compresión mayor o igual a 6 N/mm², absorción de agua por capilaridad menor de 0,2 kg/m² min½, para uso en interiores o en exteriores, color gris, compuesto por cemento, agregados de granulometría seleccionada y aditivos, suministrado en sacos. (material) | 18.000 | 2.85 | 51.30 |
| mt28mon030 | m | Junquillo de PVC. (material) | 0.750 | 6.17 | 4.63 |
| op00tal020 |  | Taladro con batidora. | 1.000 | 0.00 | 0.00 |
| mo039 | h | Oficial revocador. (mano de obra) | 0.500 | 127.32 | 63.66 |
| mo111 | h | Peón revocador. (mano de obra) | 0.281 | 77.04 | 21.65 |
| % | % | Herramienta menor | 2 % | 141.35 | 2.83 |
|  |  | Costes directos |  |  | 144.18 |
