# Contrapiso de mortero autonivelante de sulfato cálcico, de elevada conductividad térmica, premezclado

- Propiedad del archivo: CYPE INGENIEROS, S.A.
- Formato: FIEBDC-3/2002
- Ámbito geográfico: México
- Divisa: MXN
- Costes indirectos: 3.00 %
- Gastos generales: 13.00 %
- Beneficio industrial: 6.00 %
- IVA: 16.00 %

## R Revestimientos y lambrines

### RS Pisos

#### RSB Contrapisos y grandes recrecidos

**RSB032** m² Contrapiso de mortero autonivelante de sulfato cálcico, de elevada conductividad térmica, premezclado.
Contrapiso interior, de 20 mm de espesor, de mortero autonivelante, con resistencia a compresión de 25 N/mm², resistencia a flexión de 5 N/mm², colado con mezcladora-bombeadora sobre suelo radiante, como integrante de un sistema de calefacción, preparada para recibir piso plástico, cerámico, pétreo, de madera o de resinas poliméricas; y posterior aplicación de agente filmógeno, (0,15 l/m²). Incluso banda de panel rígido de poliestireno expandido para la preparación de las juntas perimetrales de dilatación.
Criterio de valoración económica: El precio no incluye el suelo radiante.
Incluye: Replanteo y marcado de niveles de acabado. Preparación de las juntas perimetrales de dilatación. Colado y extendido de la mezcla. Aplicación del agente filmógeno.
Criterio de cuantificación de proyecto: Superficie medida según documentación gráfica de Proyecto.
Criterio de cuantificación de obra: Se medirá la superficie realmente ejecutada según especificaciones de Proyecto, sin deducir la superficie ocupada por las columnas situados dentro de su perímetro.

| Código | Ud | Descripción | Rendimiento | Precio | Importe |
|---|---|---|---|---|---|
| mt16pea020a | m² | Panel rígido de poliestireno expandido, mecanizado lateral recto, de 10 mm de espesor, resistencia térmica 0,25 m²K/W, conductividad térmica 0,036 W/(mK), para junta de contracción. (material) | 0.100 | 27.25 | 2.73 |
| mt09mal025a | m³ | Mortero autonivelante, con resistencia a compresión de 25 N/mm², resistencia a flexión de 5 N/mm², a base de sulfato cálcico, para espesores de 2,0 a 3,5 cm, usado en nivelación de pisos. (material) | 0.020 | 5130.68 | 102.61 |
| mt08cur020a | l | Agente filmógeno, para el curado de concretos y morteros. (material) | 0.150 | 23.57 | 3.54 |
| mq06pym020 | h | Mezcladora-bombeadora para morteros autonivelantes. (maquinaria) | 0.050 | 168.99 | 8.45 |
| mo031 | h | Oficial aplicador de mortero autonivelante. (mano de obra) | 0.038 | 127.32 | 4.84 |
| mo069 | h | Ayudante aplicador de mortero autonivelante. (mano de obra) | 0.029 | 77.51 | 2.25 |
| % | % | Herramienta menor | 2 % | 124.42 | 2.49 |
|  |  | Costes directos |  |  | 126.91 |
