# Sellado de junta en piso continuo de concreto, con perfil preformado

- Propiedad del archivo: CYPE INGENIEROS, S.A.
- Formato: FIEBDC-3/2002
- Ámbito geográfico: México
- Divisa: MXN
- Costes indirectos: 3.00 %
- Gastos generales: 13.00 %
- Beneficio industrial: 6.00 %
- IVA: 16.00 %

## R Revestimientos y lambrines

### RS Pisos

#### RSN Juntas en pavimentos continuos de concreto

**RSN131** m Sellado de junta en piso continuo de concreto, con perfil preformado.
Sellado de junta perimetral de hasta 44 mm de anchura y 20 mm de profundidad, en piso continuo de concreto, con perfil preformado compuesto por dos perfiles de aluminio anodizado, entre los que se coloca caucho sintético EPDM, con la superficie estriada, color negro. Incluso taquetes y tornillos de fijación.
Incluye: Limpieza y preparación del interior de la junta. Ejecución de taladros. Corte, colocación y fijación del perfil.
Criterio de cuantificación de proyecto: Longitud medida según documentación gráfica de Proyecto.
Criterio de cuantificación de obra: Se medirá la longitud realmente ejecutada según especificaciones de Proyecto.

| Código | Ud | Descripción | Rendimiento | Precio | Importe |
|---|---|---|---|---|---|
| mt18wwe045b | Ud | Perfil preformado para sellado de juntas perimetrales de hasta 44 mm de anchura y 20 mm de profundidad, en pavimentos continuos de concreto, compuesto por dos perfiles de aluminio anodizado, entre los que se coloca caucho sintético EPDM, con la superficie estriada, de color negro; con taquetes y tornillos de fijación. (material) | 1.050 | 440.43 | 462.45 |
| op00amo010 |  | Amoladora o radial. | 1.000 | 0.00 | 0.00 |
| mo020 | h | Oficial albañil. (mano de obra) | 0.126 | 119.98 | 15.12 |
| % | % | Herramienta menor | 2 % | 477.57 | 9.55 |
|  |  | Costes directos |  |  | 487.12 |
