# Tina acrílica

- Propiedad del archivo: CYPE INGENIEROS, S.A.
- Formato: FIEBDC-3/2002
- Ámbito geográfico: México
- Divisa: MXN
- Costes indirectos: 3.00 %
- Gastos generales: 13.00 %
- Beneficio industrial: 6.00 %
- IVA: 16.00 %

## S Señalización y equipamiento

### SA Muebles sanitarios

#### SAB Tinas

**SAB005** Ud Tina acrílica.
Tina acrílica, gama básica, color blanco, de 140x70 cm, sin asas. Incluso silicona para sellado de juntas.
Criterio de valoración económica: El precio no incluye la grifería.
Incluye: Replanteo. Colocación y fijación del aparato. Montaje del desagüe. Conexión a la red de evacuación. Comprobación de su correcto funcionamiento. Sellado de juntas.
Criterio de cuantificación de proyecto: Número de unidades previstas, según documentación gráfica de Proyecto.
Criterio de cuantificación de obra: Se medirá el número de unidades realmente colocadas según especificaciones de Proyecto.

| Código | Ud | Descripción | Rendimiento | Precio | Importe |
|---|---|---|---|---|---|
| mt30bas010a | Ud | Tina acrílica, gama básica, color blanco, de 140x70 cm, sin asas. (material) | 1.000 | 5953.44 | 5953.44 |
| mt30dba020 | Ud | Desagüe automático de latón-cobre para tina, acabado cromado. (material) | 1.000 | 3734.67 | 3734.67 |
| mt30www005 | Ud | Cartucho de 300 ml de silicona ácida monocomponente, fungicida, para sellado de juntas en ambientes húmedos. (material) | 0.036 | 222.16 | 8.00 |
| mo008 | h | Oficial plomero. (mano de obra) | 1.515 | 125.33 | 189.87 |
| % | % | Herramienta menor | 2 % | 9885.98 | 197.72 |
|  |  | Costes directos |  |  | 10083.70 |
