# Protector lateral para radiador, de lámina semirrígida de polipropileno, translúcida

- Propiedad del archivo: CYPE INGENIEROS, S.A.
- Formato: FIEBDC-3/2002
- Ámbito geográfico: México
- Divisa: MXN
- Costes indirectos: 3.00 %
- Gastos generales: 13.00 %
- Beneficio industrial: 6.00 %
- IVA: 16.00 %

## S Señalización y equipamiento

### SD Protecciones

#### SDA Protectores para radiadores

**SDA012** Ud Protector lateral para radiador, de lámina semirrígida de polipropileno, translúcida.
Protector lateral para radiador, de lámina semirrígida de polipropileno, translúcida. Colocación en obra: a presión en el radiador con un perfil autoadhesivo y atornillado a la superficie soporte con un perfil de aluminio.
Incluye: Replanteo. Montaje y fijación.
Criterio de cuantificación de proyecto: Número de unidades previstas, según documentación gráfica de Proyecto.
Criterio de cuantificación de obra: Se medirá el número de unidades realmente colocadas según especificaciones de Proyecto.

| Código | Ud | Descripción | Rendimiento | Precio | Importe |
|---|---|---|---|---|---|
| mt53pdi130a | Ud | Protector lateral para radiador, de lámina semirrígida de polipropileno, translúcida, con un perfil autoadhesivo para colocar a presión en el radiador y un perfil de aluminio para atornillar a la superficie soporte, Euroclase B-s1, d0 de reacción al fuego. (material) | 1.000 | 754.67 | 754.67 |
| mt26aaa240da | Ud | Taquete de nylon con tornillo de cabeza avellanada, de acero inoxidable AISI 304, de 6 mm de diámetro y 35 mm de longitud. (material) | 3.000 | 4.12 | 12.36 |
| op00ato010 |  | Atornillador. | 1.000 | 0.00 | 0.00 |
| mo080 | h | Ayudante montador. (mano de obra) | 0.126 | 73.05 | 9.20 |
| % | % | Herramienta menor | 2 % | 776.23 | 15.52 |
|  |  | Costes directos |  |  | 791.75 |
