# Protector para columna, de espuma de poliuretano de alta densidad

- Propiedad del archivo: CYPE INGENIEROS, S.A.
- Formato: FIEBDC-3/2002
- Ámbito geográfico: México
- Divisa: MXN
- Costes indirectos: 3.00 %
- Gastos generales: 13.00 %
- Beneficio industrial: 6.00 %
- IVA: 16.00 %

## S Señalización y equipamiento

### SD Protecciones

#### SDL Protectores para columnas

**SDL010** m² Protector para columna, de espuma de poliuretano de alta densidad.
Protector para columna rectangular, de espuma de poliuretano de alta densidad, de 50 mm de espesor, con recubrimiento de PVC, color a elegir. Colocación en obra: fijado a la superficie soporte con cremallera oculta y tira de velcro.
Incluye: Replanteo. Montaje y fijación.
Criterio de cuantificación de proyecto: Superficie medida según documentación gráfica de Proyecto.
Criterio de cuantificación de obra: Se medirá la superficie realmente ejecutada según especificaciones de Proyecto.

| Código | Ud | Descripción | Rendimiento | Precio | Importe |
|---|---|---|---|---|---|
| mt53pdi180b | m² | Protector para columna rectangular, de espuma de poliuretano de alta densidad, de 50 mm de espesor, con recubrimiento de PVC, color a elegir, repelente del agua, con cremallera oculta y tira de velcro, para fijación a la superficie soporte, Euroclase B-s1, d0 de reacción al fuego. (material) | 1.000 | 1403.95 | 1403.95 |
| mo080 | h | Ayudante montador. (mano de obra) | 0.189 | 73.05 | 13.81 |
| % | % | Herramienta menor | 2 % | 1417.76 | 28.36 |
|  |  | Costes directos |  |  | 1446.12 |
