# Mueble base para lavabo

- Propiedad del archivo: CYPE INGENIEROS, S.A.
- Formato: FIEBDC-3/2002
- Ámbito geográfico: México
- Divisa: MXN
- Costes indirectos: 3.00 %
- Gastos generales: 13.00 %
- Beneficio industrial: 6.00 %
- IVA: 16.00 %

## S Señalización y equipamiento

### SM Baños

#### SMN Muebles

**SMN010** Ud Mueble base para lavabo.
Mueble de baño (módulo base), para lavabo de empotrar en cubierta, de madera natural de cerezo, de 600 mm de anchura. Incluso elementos de fijación. Totalmente montado.
Incluye: Replanteo del emplazamiento y marcado de los puntos de fijación. Montaje del mueble.
Criterio de cuantificación de proyecto: Número de unidades previstas, según documentación gráfica de Proyecto.
Criterio de cuantificación de obra: Se medirá el número de unidades realmente colocadas según especificaciones de Proyecto.

| Código | Ud | Descripción | Rendimiento | Precio | Importe |
|---|---|---|---|---|---|
| mt31mes010aa | Ud | Mueble de baño (módulo base), para lavabo de empotrar en cubierta, de madera natural de cerezo, de 600 mm de anchura. (material) | 1.000 | 39223.04 | 39223.04 |
| op00ato010 |  | Atornillador. | 1.000 | 0.00 | 0.00 |
| mo011 | h | Oficial montador. (mano de obra) | 0.640 | 125.33 | 80.21 |
| mo080 | h | Ayudante montador. (mano de obra) | 0.640 | 74.26 | 47.53 |
| % | % | Herramienta menor | 2 % | 39350.78 | 787.02 |
|  |  | Costes directos |  |  | 40137.80 |
