# Cubierta de aglomerado de cuarzo

- Propiedad del archivo: CYPE INGENIEROS, S.A.
- Formato: FIEBDC-3/2002
- Ámbito geográfico: México
- Divisa: MXN
- Costes indirectos: 3.00 %
- Gastos generales: 13.00 %
- Beneficio industrial: 6.00 %
- IVA: 16.00 %

## S Señalización y equipamiento

### SN Techumbres

#### SNA De aglomerado de cuarzo

**SNA010** Ud Cubierta de aglomerado de cuarzo.
Cubierta de aglomerado de cuarzo blanco, acabado pulido, de 350 cm de longitud, 60 cm de anchura y 2 cm de espesor, canto simple recto, con los bordes ligeramente biselados, formación de 1 hueco con sus cantos pulidos, y copete perimetral de 5 cm de altura y 2 cm de espesor, con el borde recto. Incluso material auxiliar para anclaje de techumbre y masilla para el sellado de juntas.
Incluye: Replanteo y trazo de la cubierta. Colocación y fijación de los soportes y anclajes. Colocación, ajuste y fijación de las piezas que componen la cubierta. Resolución de esquinas y encuentros. Colocación de copete perimetral. Sellado de juntas. Limpieza de los restos sobrantes.
Criterio de cuantificación de proyecto: Número de unidades previstas, según documentación gráfica de Proyecto. No se han duplicado esquinas en la cuantificación de la longitud de la techumbre.
Criterio de cuantificación de obra: Se medirá el número de unidades realmente ejecutadas según especificaciones de Proyecto.

| Código | Ud | Descripción | Rendimiento | Precio | Importe |
|---|---|---|---|---|---|
| mt19egl020a | m² | Cubierta de aglomerado de cuarzo blanco, acabado pulido, de 2 cm de espesor. (material) | 2.275 | 1589.77 | 3616.73 |
| mt19ewa030aaa | m | Formación de canto simple recto con los bordes ligeramente biselados, en cubierta de piedra natural. (material) | 4.700 | 92.78 | 436.07 |
| mt19ewa040a | m | Formación de canto recto en copete de piedra natural, para el encuentro entre la techumbre y el paramento vertical. (material) | 3.500 | 92.78 | 324.73 |
| mt19ewa010j | Ud | Formación de hueco con los cantos pulidos, en techumbre de cuarzo sintético. (material) | 1.000 | 724.93 | 724.93 |
| mt19ewa020 | Ud | Material auxiliar para anclaje de techumbre. (material) | 3.500 | 196.70 | 688.45 |
| mt19egl025 | l | Masilla tixotrópica, de color a elegir, de alta durabilidad y estabilidad de color tras el endurecimiento, para aplicar como material de emboquillado de elementos de aglomerado de cuarzo. (material) | 0.047 | 450.01 | 21.15 |
| op00ato010 |  | Atornillador. | 1.000 | 0.00 | 0.00 |
| op00amo010 |  | Amoladora o radial. | 1.000 | 0.00 | 0.00 |
| op00sie030 |  | Sierra de disco de diamante, para mesa de trabajo, de corte húmedo. | 1.000 | 0.00 | 0.00 |
| op00tal010 |  | Taladro. | 1.000 | 0.00 | 0.00 |
| mo011 | h | Oficial montador. (mano de obra) | 4.860 | 130.84 | 635.88 |
| mo080 | h | Ayudante montador. (mano de obra) | 5.106 | 77.51 | 395.77 |
| % | % | Herramienta menor | 2 % | 6843.71 | 136.87 |
|  |  | Costes directos |  |  | 6980.58 |
