# Cubierta de tablero aglomerado hidrófugo

- Propiedad del archivo: CYPE INGENIEROS, S.A.
- Formato: FIEBDC-3/2002
- Ámbito geográfico: México
- Divisa: MXN
- Costes indirectos: 3.00 %
- Gastos generales: 13.00 %
- Beneficio industrial: 6.00 %
- IVA: 16.00 %

## S Señalización y equipamiento

### SN Techumbres

#### SNM De madera

**SNM010** Ud Cubierta de tablero aglomerado hidrófugo.
Cubierta de tablero aglomerado hidrófugo con superficie revestida de formica color crema o blanco, parte inferior forrada de material neutro y canto frontal de una sola hoja de estratificado de 350x62x3 cm, apoyada en los muebles bajos de cocina en la que irá encajada la tarja. Incluso anclajes, sellado perimetral por medio de un cordón de 5 mm de espesor de sellador elástico, formación de hueco, copete, embellecedor y remates, perfectamente terminada.
Incluye: Replanteo y trazo en el paramento de la situación de la techumbre. Colocación y fijación de los elementos de soporte. Colocación, ajuste y fijación de la techumbre sobre los elementos soporte. Colocación del zócalo perimetral. Sellado y masillado de encuentros.
Criterio de cuantificación de proyecto: Número de unidades previstas, según documentación gráfica de Proyecto. No se han duplicado esquinas en la cuantificación de la longitud de la techumbre.
Criterio de cuantificación de obra: Se medirá el número de unidades realmente ejecutadas según especificaciones de Proyecto.

| Código | Ud | Descripción | Rendimiento | Precio | Importe |
|---|---|---|---|---|---|
| mt19ema010a | m | Techumbre para cocina de tablero aglomerado hidrófugo, 62x3 cm, con superficie revestida de formica color crema o blanco, parte inferior forrada de material neutro y canto frontal de una sola hoja de estratificado, incluso copete, embellecedor y remates. (material) | 3.500 | 960.69 | 3362.42 |
| mt19ewa010i | Ud | Formación de hueco, en techumbre de tablero aglomerado. (material) | 1.000 | 290.04 | 290.04 |
| mt19ewa020 | Ud | Material auxiliar para anclaje de techumbre. (material) | 3.500 | 196.70 | 688.45 |
| mt32war010 | kg | Sellador elástico de poliuretano monocomponente para juntas. (material) | 0.047 | 199.44 | 9.37 |
| op00ato010 |  | Atornillador. | 1.000 | 0.00 | 0.00 |
| op00tro010 |  | Tronzador. | 1.000 | 0.00 | 0.00 |
| op00fre010 |  | Fresadora. | 1.000 | 0.00 | 0.00 |
| op00sie010 |  | Sierra de calar. | 1.000 | 0.00 | 0.00 |
| op00tal010 |  | Taladro. | 1.000 | 0.00 | 0.00 |
| mo017 | h | Oficial carpintero. (mano de obra) | 1.104 | 123.73 | 136.60 |
| mo058 | h | Ayudante carpintero. (mano de obra) | 1.295 | 74.72 | 96.76 |
| % | % | Herramienta menor | 2 % | 4583.64 | 91.67 |
|  |  | Costes directos |  |  | 4675.31 |
