# Marco natural

- Propiedad del archivo: CYPE INGENIEROS, S.A.
- Formato: FIEBDC-3/2002
- Ámbito geográfico: México
- Divisa: MXN
- Costes indirectos: 3.00 %
- Gastos generales: 13.00 %
- Beneficio industrial: 6.00 %
- IVA: 16.00 %

## U Urbanización interior del predio

### UJ Jardinería

#### UJV Cercado y ocultación

**UJV020** m² Marco natural.
Cerramiento de brezo natural, calidad extra, de 150 cm de altura, tejido con alambre galvanizado, sujeto con alambre galvanizado sobre un soporte existente.
Incluye: Colocación del marco natural y sujeción con alambre galvanizado.
Criterio de cuantificación de proyecto: Superficie medida según documentación gráfica de Proyecto.
Criterio de cuantificación de obra: Se medirá la superficie realmente ejecutada según especificaciones de Proyecto.

| Código | Ud | Descripción | Rendimiento | Precio | Importe |
|---|---|---|---|---|---|
| mt48cnj010f | m² | Brezo natural, calidad extra, de 150 cm de altura, tejido con alambre galvanizado, suministrado en rollos de 300 cm de anchura. (material) | 1.000 | 104.88 | 104.88 |
| mt08var050 | kg | Alambre galvanizado para atar, de 1,30 mm de diámetro. (material) | 0.100 | 22.64 | 2.26 |
| mo040 | h | Oficial jardinero. (mano de obra) | 0.252 | 121.97 | 30.74 |
| mo115 | h | Peón jardinero. (mano de obra) | 0.252 | 71.46 | 18.01 |
| % | % | Herramienta menor | 2 % | 155.89 | 3.12 |
|  |  | Costes directos |  |  | 159.01 |
