# Muro de contención de mampostería

- Propiedad del archivo: CYPE INGENIEROS, S.A.
- Formato: FIEBDC-3/2002
- Ámbito geográfico: México
- Divisa: MXN
- Costes indirectos: 3.00 %
- Gastos generales: 13.00 %
- Beneficio industrial: 6.00 %
- IVA: 16.00 %

## U Urbanización interior del predio

### UN Contenciones

#### UNM Muros de contención

**UNM010** m³ Muro de contención de mampostería.
Muro de contención de tierras de mampostería ordinaria de piedra caliza, a una cara aparente, entre terrenos a distinto nivel, de hasta 3 m de altura, asentada con mortero de cemento confeccionado en obra, con 250 kg/m³ de cemento, color gris, dosificación 1:6, suministrado en sacos. Incluso tubos de PVC para drenaje.
Criterio de valoración económica: El precio no incluye la cimentación.
Incluye: Replanteo del muro. Colocación y aplomado de miras de referencia. Tendido de hilos entre miras. Limpieza y humectación de la cama de la primera hilada. Colocación de los mampuestos y acuñado de los mismos con ripios. Tanteo con regla y plomada, rectificando su posición mediante golpeo. Disposición de los tubos de drenaje. Refino, emboquillado y rehundido de juntas. Limpieza del paramento.
Criterio de cuantificación de proyecto: Volumen medido sobre la sección teórica de cálculo, según documentación gráfica de Proyecto.
Criterio de cuantificación de obra: Se medirá el volumen teórico ejecutado según especificaciones de Proyecto.

| Código | Ud | Descripción | Rendimiento | Precio | Importe |
|---|---|---|---|---|---|
| mt08pmu010a | m³ | Piedra caliza, para mampostería ordinaria. (material) | 0.810 | 340.76 | 276.02 |
| mt08aaa010a | m³ | Agua. (material) | 0.038 | 22.64 | 0.86 |
| mt01arg005a | t | Arena de cantera, para mortero hecho en obra. (material) | 0.309 | 312.71 | 96.63 |
| mt08cem000f | kg | Cemento gris en sacos. (material) | 47.880 | 2.22 | 106.29 |
| mt36tie010da | m | Tubo de PVC, serie B, de 75 mm de diámetro y 3 mm de espesor, con extremo abocardado. (material) | 0.050 | 62.19 | 3.11 |
| mq06hor010 | h | Revolvedora de concreto eléctrica con una capacidad de amasado de 160 l. (maquinaria) | 0.133 | 53.42 | 7.10 |
| mo041 | h | Oficial albañil de obra civil. (mano de obra) | 2.638 | 127.32 | 335.87 |
| mo022 | h | Oficial colocador de piedra natural. (mano de obra) | 3.692 | 127.32 | 470.07 |
| mo060 | h | Ayudante colocador de piedra natural. (mano de obra) | 3.692 | 77.51 | 286.17 |
| % | % | Herramienta menor | 3 % | 1582.12 | 47.46 |
|  |  | Costes directos |  |  | 1629.58 |
