# Revestimiento continuo decorativo de vaso de alberca con microcemento

- Propiedad del archivo: CYPE INGENIEROS, S.A.
- Formato: FIEBDC-3/2002
- Ámbito geográfico: México
- Divisa: MXN
- Costes indirectos: 3.00 %
- Gastos generales: 13.00 %
- Beneficio industrial: 6.00 %
- IVA: 16.00 %

## U Urbanización interior del predio

### UP Albercas

#### UPU Revestimientos continuos de microcemento

**UPU010** m² Revestimiento continuo decorativo de vaso de alberca con microcemento.
Revestimiento continuo decorativo con microcemento, en vasos de alberca. CAPA BASE: microcemento monocomponente hidrófugo, color blanco neutro, en dos capas, (1,5 kg/m² cada capa) y malla de fibra de vidrio antiálcalis, de 160 g/m² de masa superficial; previa aplicación de líquido limpiador, biodegradable. CAPA DECORATIVA: microcemento monocomponente hidrófugo, acabado liso, color blanco, en dos capas, (1 kg/m² cada capa); previa aplicación de líquido limpiador, biodegradable. CAPA DE SELLADO: protector hidrófugo en base acuosa.
Incluye: Limpieza de la superficie soporte, mediante proyección de chorro de agua a presión. Humectación de la superficie. Limpieza de la superficie soporte con el líquido limpiador y posterior cepillado. Aclarado. Aspirado de la superficie. Aplicación de la capa base. Colocación de la malla embebida en la capa base. Rascado de las irregularidades existentes en la capa base. Limpieza de la capa base con el líquido limpiador y posterior cepillado. Aclarado. Aspirado de la superficie. Aplicación de la capa decorativa. Pulido mecánico. Barrido y aspirado de la superficie. Aplicación de la capa de sellado.
Criterio de cuantificación de proyecto: Superficie medida según documentación gráfica de Proyecto.
Criterio de cuantificación de obra: Se medirá la superficie realmente ejecutada según especificaciones de Proyecto.

| Código | Ud | Descripción | Rendimiento | Precio | Importe |
|---|---|---|---|---|---|
| mt28mcm010d | l | Líquido limpiador, biodegradable, para aplicar con pulverizador, para la eliminación de sales solubles y eflorescencias. (material) | 0.400 | 71.06 | 28.42 |
| mt28mcm030d | kg | Microcemento monocomponente hidrófugo, color blanco neutro, compuesto de cemento, agregados seleccionados y aditivos, como capa base, previo amasado con agua, para aplicar con llana metálica. (material) | 3.000 | 71.92 | 215.76 |
| mt28mcm060f | m² | Malla de fibra de vidrio antiálcalis, de 160 g/m² de masa superficial y de 1x50 m, para armar microcementos. (material) | 1.050 | 30.48 | 32.00 |
| mt28mcm020dW1b | kg | Microcemento monocomponente hidrófugo, acabado liso, color blanco, compuesto de cemento, agregados seleccionados y aditivos, como capa decorativa, previo amasado con agua, para aplicar con llana metálica. (material) | 2.000 | 96.75 | 193.50 |
| mt08aaa010a | m³ | Agua. (material) | 0.004 | 22.64 | 0.09 |
| mt28mcm040d | l | Protector hidrófugo en base acuosa, con efecto antimoho y prevención de eflorescencias, permeable al vapor de agua y con alta resistencia a agentes atmosféricos y a ciclos de congelamiento y deshielo, para tratamiento superficial hidrofugante, aplicado en soportes porosos con flota de esponja gruesa. (material) | 0.050 | 121.58 | 6.08 |
| mq08lch020a | h | Equipo de chorro de agua a presión. (maquinaria) | 0.104 | 89.31 | 9.29 |
| mo020 | h | Oficial albañil. (mano de obra) | 0.884 | 121.97 | 107.82 |
| mo113 | h | Cabo albañil. (mano de obra) | 1.709 | 71.46 | 122.13 |
| % | % | Herramienta menor | 2 % | 715.09 | 14.30 |
|  |  | Costes directos |  |  | 729.39 |
