# Fosa séptica compacta, de polietileno de alta densidad (PEAD/HDPE)

- Propiedad del archivo: CYPE INGENIEROS, S.A.
- Formato: FIEBDC-3/2002
- Ámbito geográfico: México
- Divisa: MXN
- Costes indirectos: 3.00 %
- Gastos generales: 13.00 %
- Beneficio industrial: 6.00 %
- IVA: 16.00 %

## U Urbanización interior del predio

### US Tratamiento de aguas residuales domésticas

#### USS Fosas sépticas y filtros

**USS040** Ud Fosa séptica compacta, de polietileno de alta densidad (PEAD/HDPE).
Fosa séptica compacta de polietileno de alta densidad (PEAD/HDPE) con filtro biológico aeróbico, de 45000 litros, de 2500 mm de diámetro y 9710 mm de longitud, con dos bocas de acceso de 500 mm de diámetro, boca de entrada y boca de salida de 250 mm de diámetro.
Incluye: Replanteo. Colocación y conexionado de la fosa séptica compacta. Comprobación de su correcto funcionamiento.
Criterio de cuantificación de proyecto: Número de unidades previstas, según documentación gráfica de Proyecto.
Criterio de cuantificación de obra: Se medirá el número de unidades realmente ejecutadas según especificaciones de Proyecto.

| Código | Ud | Descripción | Rendimiento | Precio | Importe |
|---|---|---|---|---|---|
| mt46fsp110l | Ud | Fosa séptica compacta de polietileno de alta densidad (PEAD/HDPE) con filtro biológico aeróbico, de 45000 litros, de 2500 mm de diámetro y 9710 mm de longitud, con dos bocas de acceso de 500 mm de diámetro, boca de entrada y boca de salida de 250 mm de diámetro, para tratamiento de aguas residuales. (material) | 1.000 | 331648.70 | 331648.70 |
| mo008 | h | Oficial plomero. (mano de obra) | 4.796 | 130.84 | 627.51 |
| mo107 | h | Ayudante plomero. (mano de obra) | 4.796 | 77.37 | 371.07 |
| % | % | Herramienta menor | 2 % | 332647.28 | 6652.95 |
|  |  | Costes directos |  |  | 339300.23 |
