# Vallado de predio, de malla de simple torsión

- Propiedad del archivo: CYPE INGENIEROS, S.A.
- Formato: FIEBDC-3/2002
- Ámbito geográfico: México
- Divisa: MXN
- Costes indirectos: 3.00 %
- Gastos generales: 13.00 %
- Beneficio industrial: 6.00 %
- IVA: 16.00 %

## U Urbanización interior del predio

### UV Cerramientos exteriores

#### UVT Mallas metálicas

**UVT010** m Vallado de predio, de malla de simple torsión.
Vallado de predio formado por malla de simple torsión, de 40 mm de paso de malla y 1,8 mm de diámetro, acabado galvanizado y postes de acero galvanizado de 48 mm de diámetro y 1,3 m de altura, empotrados en dados de concreto. Incluso accesorios para la fijación de la malla de simple torsión a los postes metálicos.
Criterio de valoración económica: El precio no incluye la excavación.
Incluye: Replanteo. Colocación de los postes en los pozos. Colado del concreto. Aplomado y alineación de los postes y tornapuntas. Colocación de la malla.
Criterio de cuantificación de proyecto: Longitud medida según documentación gráfica de Proyecto, deduciendo los huecos de longitud mayor de 1 m.
Criterio de cuantificación de obra: Se medirá la longitud realmente ejecutada según especificaciones de Proyecto, deduciendo los huecos de longitud mayor de 1 m.

| Código | Ud | Descripción | Rendimiento | Precio | Importe |
|---|---|---|---|---|---|
| mt52vst030m | Ud | Poste interior de refuerzo de tubo de acero galvanizado, de 48 mm de diámetro y 1,5 mm de espesor, de 1,3 m de altura, para malla de simple torsión de 1 m de altura, con dos tornapuntas de refuerzo. (material) | 0.030 | 256.19 | 7.69 |
| mt52vst030a | Ud | Poste intermedio de tubo de acero galvanizado, de 48 mm de diámetro y 1,5 mm de espesor, de 1,3 m de altura, para malla de simple torsión de 1 m de altura. (material) | 0.300 | 85.52 | 25.66 |
| mt52vst030K | Ud | Poste en escuadra de tubo de acero galvanizado, de 48 mm de diámetro y 1,5 mm de espesor, de 1,3 m de altura, para malla de simple torsión de 1 m de altura, con dos tornapuntas de refuerzo. (material) | 0.080 | 256.19 | 20.50 |
| mt52vst030y | Ud | Poste extremo de tubo de acero galvanizado, de 48 mm de diámetro y 1,5 mm de espesor, de 1,3 m de altura, para malla de simple torsión de 1 m de altura, con un tornapuntas de refuerzo. (material) | 0.080 | 184.15 | 14.73 |
| mt52vst010ig | m² | Malla de simple torsión, de 40 mm de paso de malla y 1,8 mm de diámetro, acabado galvanizado. (material) | 1.020 | 73.95 | 75.43 |
| mt52vpm055 | Ud | Accesorios para la fijación de la malla de simple torsión a los postes metálicos. (material) | 1.000 | 23.09 | 23.09 |
| mt10hmf071ce | m³ | Concreto simple f'c=20 MPa (200 kg/cm²), clasificación de exposición A1, tamaño máximo del agregado 20 mm, revenimiento nominal del concreto fresco de 5 a 10 mm, premezclado, según RCDF NTC Diseño y Construcción de Estructuras de Concreto (2004). (material) | 0.015 | 1288.90 | 19.33 |
| op00tal010 |  | Taladro. | 1.000 | 0.00 | 0.00 |
| op00ato010 |  | Atornillador. | 1.000 | 0.00 | 0.00 |
| au00auh040 |  | Vibrador de concreto, eléctrico. | 1.000 | 0.00 | 0.00 |
| mo087 | h | Ayudante albañil de obra civil. (mano de obra) | 0.189 | 77.51 | 14.65 |
| mo011 | h | Oficial montador. (mano de obra) | 0.126 | 130.84 | 16.49 |
| mo080 | h | Ayudante montador. (mano de obra) | 0.126 | 77.51 | 9.77 |
| % | % | Herramienta menor | 3 % | 227.34 | 6.82 |
|  |  | Costes directos |  |  | 234.16 |
